# Teleruptor modular

- Propietat de l'arxiu: CYPE Ingenieros S.A.
- Format: FIEBDC-3/2016
- Programa: Generador de preus de la construcció. CYPE Ingenieros, S.A.
- Data: 06/06/2025
- Divisa: EUR
- Costos indirectes: 3 %
- IVA: 21 %

## I Instal·lacions

### IE Elèctriques

#### IEX Aparellatge

**IEX100** U Teleruptor modular.
Teleruptor de 2 mòduls, bipolar (2P), de 32 A i extensió de 32 A. Totalment muntat, connexionat i provat.
Inclou: Muntatge i connexionat de l'element.
Criteri d'amidament de projecte: Nombre d'unitats previstes, segons documentació gràfica de Projecte.
Criteri de mesura d'obra: Es mesurarà el nombre d'unitats realment executades segons especificacions de Projecte.

| Codi | Ut | Descripció | Rendiment | Preu | Import |
|---|---|---|---|---|---|
| mt35cgm032b | U | Teleruptor de 2 mòduls, bipolar (2P), de 32 A i extensió de 32 A, inclús accessoris de muntatge, segons UNE-EN 60669-1 i UNE-EN 60669-2-2. (material) | 1 | 64.7 | 64.700 |
| mo003 | h | Oficial 1ª electricista. (mà d'obra) | 0.322 | 30.63 | 9.863 |
| % | % | Costos directes complementaris | 2 % | 74.563 | 1.491 |
|  |  | Costos directes |  |  | 76.054 |

## Recursos

**mt35cgm032b** U Teleruptor de 2 mòduls
Dades tècniques: Cost energètic 14.107 MJ; Emissió de CO2 0.770 kg
Residus:
- embalatge: re150101 Envasos de paper i cartró. (component de residu); rendiment 0.034 kg; Codi LER 15 01 01; Massa de l'element 1 kg; Volum 0.001333 m3
