# Contactor modular

- Propietat de l'arxiu: CYPE Ingenieros S.A.
- Format: FIEBDC-3/2016
- Programa: Generador de preus de la construcció. CYPE Ingenieros, S.A.
- Data: 17/06/2024
- Divisa: EUR
- Costos indirectes: 3 %
- IVA: 21 %

## I Instal·lacions

### IE Elèctriques

#### IEX Aparellatge

**IEX105** U Contactor modular.
Contactor, de 1 mòdul, contactes 2NT, intensitat nominal 20 A, tensió de bobina 230 V, de 18x85x65,5 mm, grau de protecció IP20, muntatge sobre carril DIN (35 mm) i fixació a carril mitjançant grapes. Totalment muntat, connexionat i provat.
Inclou: Muntatge i connexionat de l'element.
Criteri d'amidament de projecte: Nombre d'unitats previstes, segons documentació gràfica de Projecte.
Criteri de mesura d'obra: Es mesurarà el nombre d'unitats realment executades segons especificacions de Projecte.

| Codi | Ut | Descripció | Rendiment | Preu | Import |
|---|---|---|---|---|---|
| mt35amc450cc | U | Contactor, de 1 mòdul, contactes 2NT, intensitat nominal 20 A, tensió de bobina 230 V, de 18x85x65,5 mm, grau de protecció IP20, muntatge sobre carril DIN (35 mm) i fixació a carril mitjançant grapes, segons UNE-EN 61095. (material) | 1 | 39.29 | 39.290 |
| mo003 | h | Oficial 1ª electricista. (mà d'obra) | 0.322 | 29.34 | 9.447 |
| % | % | Costos directes complementaris | 2 % | 48.737 | 0.975 |
|  |  | Costos directes |  |  | 49.712 |

## Recursos

**mt35amc450cc** U Contactor, de 1 mòdul
Dades tècniques: Cost energètic 22.560 MJ; Emissió de CO2 1.214 kg
Residus:
- embalatge: re150101 Envasos de paper i cartró. (component de residu); rendiment 0.033 kg; Codi LER 15 01 01; Massa de l'element 1 kg; Volum 0.001333 m3
