# Filtre retenidor de residus

- Propietat de l'arxiu: CYPE Ingenieros S.A.
- Format: FIEBDC-3/2016
- Programa: Generador de preus de la construcció. CYPE Ingenieros, S.A.
- Data: 30/07/2024
- Divisa: EUR
- Costos indirectes: 3 %
- IVA: 21 %

## I Instal·lacions

### IF Fontaneria

#### IFW Elements

**IFW020** U Filtre retenidor de residus.
Filtre retenidor de residus de ferro colat, amb tamís d'acer inoxidable amb perforacions de 1,5 mm de diàmetre, amb brides de 10", per a una pressió màxima de treball de 16 bar i una temperatura màxima de 200°C.
Inclou: Replanteig. Col·locació. Connexionat i comprovació del seu correcte funcionament.
Criteri d'amidament de projecte: Nombre d'unitats previstes, segons documentació gràfica de Projecte.
Criteri de mesura d'obra: Es mesurarà el nombre d'unitats realment executades segons especificacions de Projecte.

| Codi | Ut | Descripció | Rendiment | Preu | Import |
|---|---|---|---|---|---|
| mt37www060p | U | Filtre retenidor de residus de ferro colat, amb tamís d'acer inoxidable amb perforacions de 1,5 mm de diàmetre, amb brides de 10", per a una pressió màxima de treball de 16 bar i una temperatura màxima de 200°C. (material) | 1 | 1023.72 | 1023.720 |
| mt37www010 | U | Material auxiliar per a instal·lacions de lampisteria. (material) | 1 | 1.4 | 1.400 |
| mo008 | h | Oficial 1ª lampista. (mà d'obra) | 0.772 | 29.34 | 22.650 |
| mo107 | h | Ajudant lampista. (mà d'obra) | 0.772 | 25.25 | 19.493 |
| % | % | Costos directes complementaris | 2 % | 1067.263 | 21.345 |
|  |  | Costos directes |  |  | 1088.608 |

## Recursos

**mt37www060p** U Filtre retenidor de residus de ferro colat
Dades tècniques: Cost energètic 3283.211 MJ; Emissió de CO2 204.678 kg
Residus:
- embalatge: re150101 Envasos de paper i cartró. (component de residu); rendiment 0.086 kg; Codi LER 15 01 01; Massa de l'element 1 kg; Volum 0.001333 m3
