# Pericó

- Propietat de l'arxiu: CYPE Ingenieros S.A.
- Format: FIEBDC-3/2016
- Programa: Generador de preus de la construcció. CYPE Ingenieros, S.A.
- Data: 30/07/2024
- Divisa: EUR
- Costos indirectes: 3 %
- IVA: 21 %

## I Instal·lacions

### IF Fontaneria

#### IFW Elements

**IFW070** U Pericó.
Formació d'arqueta enterrada, de dimensions interiors 68x58x75 cm, construït amb fàbrica de maó ceràmic calat, de 1/2 peu d'espessor, rebut amb morter de ciment, industrial, M-5, sobre solera de formigó en massa HM-30/B/20/X0+XA2 de 15 cm de gruix arrebossat i brunyit interiorment amb morter de ciment, industrial, amb additiu hidròfug, M-15 formant arestes i cantonades a mitja canya, tancada superiorment amb tapa prefabricada de formigó armat, per a allotjament de la vàlvula. Inclús morter per a segellat de junts.
Criteri de valoració econòmica: El preu no inclou la vàlvula, l'excavació ni el replé del extradós.
Inclou: Replanteig. Abocat i compactació del formigó en formació de solera. Formació de l'obra de fàbrica amb maons, prèviament humits, col·locats amb morter. Arrebossat i brunyit amb morter, arrodonint els angles del fons i de les parets interiors del pericó. Connexionat dels tubs al pericó. Col·locació de la tapa.
Criteri d'amidament de projecte: Nombre d'unitats previstes, segons documentació gràfica de Projecte.
Criteri de mesura d'obra: Es mesurarà el nombre d'unitats realment executades segons especificacions de Projecte.

| Codi | Ut | Descripció | Rendiment | Preu | Import |
|---|---|---|---|---|---|
| mt10hmf010rRb | m³ | Formigó HM-30/B/20/X0+XA2, fabricat en central, amb ciment SR. (material) | 0.191 | 115.86 | 22.129 |
| mt04lpc010d | U | Maó ceràmic calat (gero), per revestir, 29x14x10 cm, per a ús en fàbrica protegida (peça P), densitat 805 kg/m³, segons UNE-EN 771-1. (material) | 56 | 0.4 | 22.400 |
| mt08aaa010a | m³ | Aigua. (material) | 0.02 | 1.5 | 0.030 |
| mt09mif010ca | t | Morter industrial per a obra de paleta, de ciment, color gris, categoria M-5 (resistència a compressió 5 N/mm²), subministrat en sacs, segons UNE-EN 998-2. (material) | 0.046 | 53.48 | 2.460 |
| mt09mif010la | t | Morter industrial per a obra de paleta, de ciment, color gris, amb additiu hidròfug, categoria M-15 (resistència a compressió 15 N/mm²), subministrat en sacs, segons UNE-EN 998-2. (material) | 0.064 | 73.55 | 4.707 |
| mt11arf010d | U | Tapa de formigó armat prefabricat, 85x75x5 cm. (material) | 1 | 28.5 | 28.500 |
| mo020 | h | Oficial 1ª construcció. (mà d'obra) | 2.252 | 28.42 | 64.002 |
| mo113 | h | Peó ordinari construcció. (mà d'obra) | 1.981 | 23.81 | 47.168 |
| % | % | Costos directes complementaris | 2 % | 191.396 | 3.828 |
|  |  | Costos directes |  |  | 195.224 |

Residus:
- col·locació: mt10hmf010rRb Formigó HM-30/B/20/X0+XA2, fabricat en central, amb ciment SR; factor de residu 0.00106641
- col·locació: mt04lpc010d; factor de residu 0.0218401
- col·locació: mt09mif010ca; factor de residu 0.0189
- col·locació: mt09mif010la; factor de residu 0.00678461

## Recursos

**mt10hmf010rRb** m³ Formigó HM-30/B/20/X0+XA2, fabricat en central, amb ciment SR
Dades tècniques: Cost energètic 2208.000 MJ; Emissió de CO2 253.000 kg; Codi LER 17 01 01; Massa de l'element 2300 kg; Volum 1.533333 m3

**mt04lpc010d** U Maó ceràmic calat (gero)
Dades tècniques: Cost energètic 11.922 MJ; Emissió de CO2 0.758 kg; Codi LER 17 01 02; Massa de l'element 3.27 kg; Volum 0.002616 m3
Residus:
- embalatge: re170201 Fusta. (component de residu); rendiment 0.017 kg; Codi LER 17 02 01; Massa de l'element 1 kg; Volum 0.000909 m3
- embalatge: re170203 Plàstic. (component de residu); rendiment 0.001 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt09mif010la** t Morter industrial per a obra de paleta
Dades tècniques: Cost energètic 2099.395 MJ; Emissió de CO2 181.985 kg; Codi LER 17 01 01; Massa de l'element 1000 kg; Volum 0.666667 m3
Residus:
- embalatge: re150101 Envasos de paper i cartró; rendiment 14.066 kg
- embalatge: re170201 Fusta; rendiment 0.757 kg
- embalatge: re170203 Plàstic; rendiment 0.299 kg
