# Detector de gas

- Propietat de l'arxiu: CYPE Ingenieros S.A.
- Format: FIEBDC-3/2016
- Programa: Generador de preus de la construcció. CYPE Ingenieros, S.A.
- Data: 17/06/2024
- Divisa: EUR
- Costos indirectes: 3 %
- IVA: 21 %

## I Instal·lacions

### IG Gasos combustibles

#### IGL Detecció i alarma

**IGL002** U Detector de gas.
Detector catalític de gasos liquats del petroli (GLP), per a alimentació a 12 o 24 Vcc, de 140x162x91 mm, amb grau de protecció IP66, apte per a atmosferes explosives (zones ATEX), segons UNE-EN 60079-29-1. Inclús elements de fixació.
Inclou: Col·locació i fixació. Muntatge, connexionat i comprovació del seu correcte funcionament.
Criteri d'amidament de projecte: Nombre d'unitats previstes, segons documentació gràfica de Projecte.
Criteri de mesura d'obra: Es mesurarà el nombre d'unitats realment executades segons especificacions de Projecte.

| Codi | Ut | Descripció | Rendiment | Preu | Import |
|---|---|---|---|---|---|
| mt41die061b | U | Detector catalític de gasos liquats del petroli (GLP), per a alimentació a 12 o 24 Vcc, de 140x162x91 mm, amb grau de protecció IP66, apte per a atmosferes explosives (zones ATEX), segons UNE-EN 60079-29-1. (material) | 1 | 553.61 | 553.610 |
| mo006 | h | Oficial 1ª instal·lador de xarxes i equips de detecció i seguretat. (mà d'obra) | 0.257 | 29.34 | 7.540 |
| mo105 | h | Ajudant instal·lador de xarxes i equips de detecció i seguretat. (mà d'obra) | 0.257 | 25.25 | 6.489 |
| % | % | Costos directes complementaris | 2 % | 567.639 | 11.353 |
|  |  | Costos directes |  |  | 578.992 |
