# Canonada de polietilè (PE) "REPOLEN", per a gas

- Propietat de l'arxiu: CYPE Ingenieros S.A.
- Format: FIEBDC-3/2016
- Programa: Generador de preus de la construcció. CYPE Ingenieros, S.A.
- Data: 30/07/2024
- Divisa: EUR
- Costos indirectes: 3 %
- IVA: 21 %

## I Instal·lacions

### IH Canonades per a fluids

#### IHE Canonades de polietilè

**IHE520** m Canonada de polietilè (PE) "REPOLEN", per a gas.
Canonada formada per tub de polietilè PE 100, de color negre amb bandes de color taronja amb acabat efecte mirall per l'interior, Repolen Monocapa PE 100 Gas, SDR11, sèrie 5, "REPOLEN", de 16 mm de diàmetre exterior i 3 mm de gruix. Instal·lació soterrada. Inclús accessoris i peces especials.
Criteri de valoració econòmica: El preu no inclou l'excavació ni el reblert de la rasa.
Inclou: Replanteig. Col·locació de tubs, accessoris i peces especials. Realització de proves de servei.
Criteri d'amidament de projecte: Longitud mesurada segons documentació gràfica de Projecte.
Criteri de mesura d'obra: Es mesurarà la longitud realment executada segons especificacions de Projecte.

| Codi | Ut | Descripció | Rendiment | Preu | Import |
|---|---|---|---|---|---|
| mt43rep010ve | m | Tub de polietilè PE 100, de color negre amb bandes de color taronja amb acabat efecte mirall per l'interior, Repolen Monocapa PE 100 Gas, SDR11, sèrie 5, "REPOLEN", de 16 mm de diàmetre exterior i 3 mm de gruix, segons UNE-EN 1555 i AENOR RP 001.05, subministrat en barres de 6 m de longitud, amb el preu incrementat el 20% en concepte d'accessoris i peces especials. (material) | 1 | 0.95 | 0.950 |
| mo010 | h | Oficial 1ª instal·lador de gas. (mà d'obra) | 0.039 | 29.34 | 1.144 |
| mo109 | h | Ajudant instal·lador de gas. (mà d'obra) | 0.039 | 25.25 | 0.985 |
| % | % | Costos directes complementaris | 2 % | 3.079 | 0.062 |
|  |  | Costos directes |  |  | 3.141 |

Residus:
- col·locació: mt43rep010ve; factor de residu 0.044

## Recursos

**mt43rep010ve** m Tub de polietilè PE 100
Dades tècniques: Cost energètic 19.138 MJ; Emissió de CO2 0.412 kg; Codi LER 17 02 03; Massa de l'element 0.1 kg; Volum 0.000167 m3
Residus:
- embalatge: re170201 Fusta. (component de residu); rendiment 0.04 kg; Codi LER 17 02 01; Massa de l'element 1 kg; Volum 0.000909 m3
