# Interruptor crepuscular

- Propietat de l'arxiu: CYPE Ingenieros S.A.
- Format: FIEBDC-3/2016
- Programa: Generador de preus de la construcció. CYPE Ingenieros, S.A.
- Data: 30/07/2024
- Divisa: EUR
- Costos indirectes: 3 %
- IVA: 21 %

## I Instal·lacions

### II Il·luminació

#### IIC Sistemes de control i regulació

**IIC010** U Interruptor crepuscular.
Interruptor crepuscular amb cèl·lula fotoelèctrica integrada, grau de protecció IP54, per una potència màxima de 700 W, 10 A, 250 V i 50 Hz, luminància 5 a 1000 lux i retard de connexió i desconnexió, per a comandament automàtic de la il·luminació. Inclús subjeccions.
Inclou: Replanteig. Muntatge, connexionat i comprovació del seu correcte funcionament.
Criteri d'amidament de projecte: Nombre d'unitats previstes, segons documentació gràfica de Projecte.
Criteri de mesura d'obra: Es mesurarà el nombre d'unitats realment executades segons especificacions de Projecte.

| Codi | Ut | Descripció | Rendiment | Preu | Import |
|---|---|---|---|---|---|
| mt34crg010a | U | Interruptor crepuscular amb cèl·lula fotoelèctrica integrada, grau de protecció IP54, per una potència màxima de 700 W, 10 A, 250 V i 50 Hz, luminància 5 a 1000 lux i retard de connexió i desconnexió, amb subjeccions. (material) | 1 | 49.06 | 49.060 |
| mo003 | h | Oficial 1ª electricista. (mà d'obra) | 0.165 | 29.34 | 4.841 |
| mo102 | h | Ajudant electricista. (mà d'obra) | 0.165 | 25.25 | 4.166 |
| % | % | Costos directes complementaris | 2 % | 58.067 | 1.161 |
|  |  | Costos directes |  |  | 59.228 |

## Recursos

**mt34crg010a** U Interruptor crepuscular amb cèl·lula fotoelèctrica integrada
Dades tècniques: Cost energètic 12.228 MJ; Emissió de CO2 0.671 kg
Residus:
- embalatge: re150101 Envasos de paper i cartró. (component de residu); rendiment 0.033 kg; Codi LER 15 01 01; Massa de l'element 1 kg; Volum 0.001333 m3
