# Registre d'enllaç superior

- Propietat de l'arxiu: CYPE Ingenieros S.A.
- Format: FIEBDC-3/2016
- Programa: Generador de preus de la construcció. CYPE Ingenieros, S.A.
- Data: 30/07/2024
- Divisa: EUR
- Costos indirectes: 3 %
- IVA: 21 %

## I Instal·lacions

### IL Infrastructura de telecomunicacions

#### ILE Canalitzacions d'enllaç

**ILE031** U Registre d'enllaç superior.
Registre d'enllaç superior per pas i distribució d'instal·lacions d'ICT, format per armari amb cos i porta de polièster reforçat amb fibra de vidre de 360x360x120 mm. Instal·lació en superfície. Inclús tancament amb clau, accessoris, peces especials i fixacions.
Inclou: Replanteig. Col·locació i fixació de l'armari.
Criteri d'amidament de projecte: Nombre d'unitats previstes, segons documentació gràfica de Projecte.
Criteri de mesura d'obra: Es mesurarà el nombre d'unitats realment executades segons especificacions de Projecte.

| Codi | Ut | Descripció | Rendiment | Preu | Import |
|---|---|---|---|---|---|
| mt40ire020d | U | Registre d'enllaç superior per pas i distribució d'instal·lacions d'ICT, format per armari amb cos i porta de polièster reforçat amb fibra de vidre de 360x360x120 mm, per muntar en superfície. Inclús tancament amb clau, accessoris, peces especials i fixacions. (material) | 1 | 60.5 | 60.500 |
| mo056 | h | Ajudant instal·lador de telecomunicacions. (mà d'obra) | 0.518 | 25.25 | 13.080 |
| % | % | Costos directes complementaris | 2 % | 73.580 | 1.472 |
|  |  | Costos directes |  |  | 75.052 |

## Recursos

**mt40ire020d** U Registre d'enllaç superior per pas i distribució d'instal·lacions d'ICT
Dades tècniques: Cost energètic 0.019 MJ; Emissió de CO2 0.029 kg
Residus:
- embalatge: re150101 Envasos de paper i cartró. (component de residu); rendiment 0.034 kg; Codi LER 15 01 01; Massa de l'element 1 kg; Volum 0.001333 m3
