# Registre de finalització de xarxa

- Propietat de l'arxiu: CYPE Ingenieros S.A.
- Format: FIEBDC-3/2016
- Programa: Generador de preus de la construcció. CYPE Ingenieros, S.A.
- Data: 17/06/2024
- Divisa: EUR
- Costos indirectes: 3 %
- IVA: 21 %

## I Instal·lacions

### IL Infrastructura de telecomunicacions

#### ILI Canalitzacions interiors

**ILI001** U Registre de finalització de xarxa.
Registre de finalització de xarxa, format per dues caixes de plàstic adjacents, de 500x300x80 mm. Instal·lació encastada. Inclús tapes, accessoris, peces especials i fixacions.
Criteri de valoració econòmica: El preu no inclou les ajudes de paleta per a instal·lacions.
Inclou: Replanteig. Col·locació i fixació de la caixes.
Criteri d'amidament de projecte: Nombre d'unitats previstes, segons documentació gràfica de Projecte.
Criteri de mesura d'obra: Es mesurarà el nombre d'unitats realment executades segons especificacions de Projecte.

| Codi | Ut | Descripció | Rendiment | Preu | Import |
|---|---|---|---|---|---|
| mt40irt020b | U | Caixa de registre de terminació de xarxa, per instal·lacions d'ICT, de plàstic, de 500x300x80 mm, per a encastar. Inclús tapa. (material) | 2 | 35.57 | 71.140 |
| mo001 | h | Oficial 1ª instal·lador de telecomunicacions. (mà d'obra) | 0.389 | 29.34 | 11.413 |
| mo056 | h | Ajudant instal·lador de telecomunicacions. (mà d'obra) | 0.389 | 25.25 | 9.822 |
| % | % | Costos directes complementaris | 2 % | 92.375 | 1.848 |
|  |  | Costos directes |  |  | 94.223 |

## Recursos

**mt40irt020b** U Caixa de registre de terminació de xarxa
Dades tècniques: Cost energètic 30.049 MJ; Emissió de CO2 1.517 kg
Residus:
- embalatge: re150101 Envasos de paper i cartró. (component de residu); rendiment 0.03 kg; Codi LER 15 01 01; Massa de l'element 1 kg; Volum 0.001333 m3
