# Cable elèctric

- Propietat de l'arxiu: CYPE Ingenieros S.A.
- Format: FIEBDC-3/2016
- Programa: Generador de preus de la construcció. CYPE Ingenieros, S.A.
- Data: 30/07/2024
- Divisa: EUR
- Costos indirectes: 3 %
- IVA: 21 %

## I Instal·lacions

### IM Domòtiques i immòtiques

#### IMK Components del sistema KNX

**IMK920** m Cable elèctric.
Cable unipolar H07V-K, sent la seva tensió assignada de 450/750 V, reacció al foc classe Eca, amb conductor multifilar de coure classe 5 (-K) de 1,5 mm² de secció, amb aïllament de PVC (V). Inclús accessoris i elements de subjecció.
Inclou: Estesa de cables. Connexionat.
Criteri d'amidament de projecte: Longitud mesurada segons documentació gràfica de Projecte.
Criteri de mesura d'obra: Es mesurarà la longitud realment executada segons especificacions de Projecte.

| Codi | Ut | Descripció | Rendiment | Preu | Import |
|---|---|---|---|---|---|
| mt35cun040aa | m | Cable unipolar H07V-K, sent la seva tensió assignada de 450/750 V, reacció al foc classe Eca segons UNE-EN 50575, amb conductor multifilar de coure classe 5 (-K) de 1,5 mm² de secció, amb aïllament de PVC (V). Segons UNE 21031-3. (material) | 1 | 0.4 | 0.400 |
| mo003 | h | Oficial 1ª electricista. (mà d'obra) | 0.013 | 29.34 | 0.381 |
| mo102 | h | Ajudant electricista. (mà d'obra) | 0.013 | 25.25 | 0.328 |
| % | % | Costos directes complementaris | 2 % | 1.109 | 0.022 |
|  |  | Costos directes |  |  | 1.131 |

Residus:
- col·locació: mt35cun040aa; factor de residu 0.0165

## Recursos

**mt35cun040aa** m Cable unipolar H07V-K
Dades tècniques: Cost energètic 0.772 MJ; Emissió de CO2 0.069 kg; Codi LER 17 04 11; Massa de l'element 0.02 kg; Volum 0.000013 m3
Residus:
- embalatge: re150101 Envasos de paper i cartró. (component de residu); rendiment 0.065 kg; Codi LER 15 01 01; Massa de l'element 1 kg; Volum 0.001333 m3
