# Cable bus de comunicacions

- Propietat de l'arxiu: CYPE Ingenieros S.A.
- Format: FIEBDC-3/2016
- Programa: Generador de preus de la construcció. CYPE Ingenieros, S.A.
- Data: 30/07/2024
- Divisa: EUR
- Costos indirectes: 3 %
- IVA: 21 %

## I Instal·lacions

### IM Domòtiques i immòtiques

#### IMK Components del sistema KNX

**IMK930** m Cable bus de comunicacions.
Cable bus rígid, apantallat, de 4 fils, de 0,8 mm² de secció per fil. Inclús accessoris i elements de subjecció.
Inclou: Estesa de cables. Connexionat.
Criteri d'amidament de projecte: Longitud mesurada segons documentació gràfica de Projecte.
Criteri de mesura d'obra: Es mesurarà la longitud realment executada segons especificacions de Projecte.

| Codi | Ut | Descripció | Rendiment | Preu | Import |
|---|---|---|---|---|---|
| mt35cun210a | m | Cable bus rígid, apantallat, de 4 fils, de 0,8 mm² de secció per fil (material) | 1 | 0.8 | 0.800 |
| mo003 | h | Oficial 1ª electricista. (mà d'obra) | 0.013 | 29.34 | 0.381 |
| mo102 | h | Ajudant electricista. (mà d'obra) | 0.013 | 25.25 | 0.328 |
| % | % | Costos directes complementaris | 2 % | 1.509 | 0.030 |
|  |  | Costos directes |  |  | 1.539 |

Residus:
- col·locació: mt35cun210a Cable bus rígid, apantallat, de 4 fils, de 0,8 mm² de secció per fil; factor de residu 0.0165

## Recursos

**mt35cun210a** m Cable bus rígid, apantallat, de 4 fils, de 0,8 mm² de secció per fil
Dades tècniques: Cost energètic 6.670 MJ; Emissió de CO2 0.183 kg; Codi LER 17 04 11; Massa de l'element 0.18 kg; Volum 0.00012 m3
Residus:
- embalatge: re150101 Envasos de paper i cartró. (component de residu); rendiment 0.065 kg; Codi LER 15 01 01; Massa de l'element 1 kg; Volum 0.001333 m3
