# Controlador Z-Wave

- Propietat de l'arxiu: CYPE Ingenieros S.A.
- Format: FIEBDC-3/2016
- Programa: Generador de preus de la construcció. CYPE Ingenieros, S.A.
- Data: 27/01/2025
- Divisa: EUR
- Costos indirectes: 3 %
- IVA: 21 %

## I Instal·lacions

### IM Domòtiques i immòtiques

#### IMZ Components del sistema Z-Wave

**IMZ010** U Controlador Z-Wave.
Controlador Z-Wave Plus, amb comunicació amb el router via Wi-Fi, per al control de fins a 40 dispositius Z-Wave, 20 escenes i 1 càmera IP, de 178x110x31 mm, freqüència de funcionament 868,42 MHz, per a alimentació a 230 V i 50/60 Hz de freqüència amb font d'alimentació de 5 Vcc i 1 A, controlable des de smartphone o tablet, amb processador ARM Cortex A7 a 900 MHz, memòria RAM DDR3 de 512 Mb, memòria eMMC de 4 Gb i 1 port USB, compatible amb Amazon Alexa, Google Assistant i IFTTT.
Inclou: Col·locació. Connexionat i comprovació del seu correcte funcionament.
Criteri d'amidament de projecte: Nombre d'unitats previstes, segons documentació gràfica de Projecte.
Criteri de mesura d'obra: Es mesurarà el nombre d'unitats realment executades segons especificacions de Projecte.

| Codi | Ut | Descripció | Rendiment | Preu | Import |
|---|---|---|---|---|---|
| mt35dzo010a | U | Controlador Z-Wave Plus, amb comunicació amb el router via Wi-Fi, per al control de fins a 40 dispositius Z-Wave, 20 escenes i 1 càmera IP, de 178x110x31 mm, freqüència de funcionament 868,42 MHz, per a alimentació a 230 V i 50/60 Hz de freqüència amb font d'alimentació de 5 Vcc i 1 A, controlable des de smartphone o tablet, amb processador ARM Cortex A7 a 900 MHz, memòria RAM DDR3 de 512 Mb, memòria eMMC de 4 Gb i 1 port USB, compatible amb Amazon Alexa, Google Assistant i IFTTT. (material) | 1 | 166.72 | 166.720 |
| mo123 | h | Especialista en la posada en marxa d'instal·lacions. (mà d'obra) | 0.515 | 45.11 | 23.232 |
| % | % | Costos directes complementaris | 2 % | 189.952 | 3.799 |
|  |  | Costos directes |  |  | 193.751 |
