# Extintor mòbil de neu carbònica CO2

- Propietat de l'arxiu: CYPE Ingenieros S.A.
- Format: FIEBDC-3/2016
- Programa: Generador de preus de la construcció. CYPE Ingenieros, S.A.
- Data: 27/01/2025
- Divisa: EUR
- Costos indirectes: 3 %
- IVA: 21 %

## I Instal·lacions

### IO Contra incendis

#### IOX Extintors

**IOX220** U Extintor mòbil de neu carbònica CO2.
Extintor mòbil de neu carbònica CO2, amb dues botelles de 10 kg d'agent extintor, d'eficàcia 89B, amb carro, cascos d'acer amb acabat exterior amb pintura epoxi color vermell, vàlvules de palanca, anelles de seguretat, mànegues i trompes difusores.
Inclou: Col·locació de l'extintor.
Criteri d'amidament de projecte: Nombre d'unitats previstes, segons documentació gràfica de Projecte.
Criteri de mesura d'obra: Es mesurarà el nombre d'unitats realment col·locades segons especificacions de Projecte.

| Codi | Ut | Descripció | Rendiment | Preu | Import |
|---|---|---|---|---|---|
| mt41ixo120b | U | Extintor mòbil de neu carbònica CO2, amb dues botelles de 10 kg d'agent extintor, d'eficàcia 89B, amb carro, cascos d'acer amb acabat exterior amb pintura epoxi color vermell, vàlvules de palanca, anelles de seguretat, mànegues i trompes difusores, segons UNE-EN 3. (material) | 1 | 307.46 | 307.460 |
| mo113 | h | Peó ordinari construcció. (mà d'obra) | 0.193 | 24.86 | 4.798 |
| % | % | Costos directes complementaris | 2 % | 312.258 | 6.245 |
|  |  | Costos directes |  |  | 318.503 |

## Recursos

**mt41ixo120b** U Extintor mòbil de neu carbònica CO2
Dades tècniques: Cost energètic 3391.166 MJ; Emissió de CO2 389.313 kg
Residus:
- embalatge: re150101 Envasos de paper i cartró. (component de residu); rendiment 0.086 kg; Codi LER 15 01 01; Massa de l'element 1 kg; Volum 0.001333 m3
