# Armari per a extintor de neu carbònica CO2. Instal·lació en superfície

- Propietat de l'arxiu: CYPE Ingenieros S.A.
- Format: FIEBDC-3/2016
- Programa: Generador de preus de la construcció. CYPE Ingenieros, S.A.
- Data: 17/06/2024
- Divisa: EUR
- Costos indirectes: 3 %
- IVA: 21 %

## I Instal·lacions

### IO Contra incendis

#### IOX Extintors

**IOX520** U Armari per a extintor de neu carbònica CO2. Instal·lació en superfície.
Armari de xapa d'acer acabat amb pintura epoxi color vermell RAL 3000, amb porta cega, de 270x840x220 mm, per a extintor de neu carbònica CO2 de 5 kg. Instal·lació en superfície. Inclús accessoris de muntatge.
Inclou: Col·locació i fixació de l'armari.
Criteri d'amidament de projecte: Nombre d'unitats previstes, segons documentació gràfica de Projecte.
Criteri de mesura d'obra: Es mesurarà el nombre d'unitats realment col·locades segons especificacions de Projecte.

| Codi | Ut | Descripció | Rendiment | Preu | Import |
|---|---|---|---|---|---|
| mt41ixw120a | U | Armari de xapa d'acer acabat amb pintura epoxi color vermell RAL 3000, amb porta cega, de 270x840x220 mm, per a extintor de neu carbònica CO2 de 5 kg, amb accessoris de muntatge. (material) | 1 | 76.44 | 76.440 |
| mo113 | h | Peó ordinari construcció. (mà d'obra) | 0.257 | 23.81 | 6.119 |
| % | % | Costos directes complementaris | 2 % | 82.559 | 1.651 |
|  |  | Costos directes |  |  | 84.210 |
