# Baixant vista de fosa

- Propietat de l'arxiu: CYPE Ingenieros S.A.
- Format: FIEBDC-3/2016
- Programa: Generador de preus de la construcció. CYPE Ingenieros, S.A.
- Data: 17/06/2024
- Divisa: EUR
- Costos indirectes: 3 %
- IVA: 21 %

## I Instal·lacions

### IS Evacuació d'aigües

#### ISB Baixants

**ISB021** m Baixant vista de fosa.
Baixant de la xarxa d'evacuació d'aigües pluvials, formada por tub de foneria gris, de 100 mm de diàmetre i 3,5 mm de gruix; unió a pressió amb junta elàstica. Inclús material auxiliar para muntatge i subjecció a l'obra, accessoris i peces especials.
Inclou: Replanteig del recorregut del baixant i de la situació dels elements de subjecció. Presentació en sec dels tubs. Fixació del material auxiliar per a muntatge i subjecció a l'obra. Muntatge, connexionat i comprovació del seu correcte funcionament. Realització de proves de servei.
Criteri d'amidament de projecte: Longitud mesurada segons documentació gràfica de Projecte.
Criteri de mesura d'obra: Es mesurarà la longitud realment executada segons especificacions de Projecte.

| Codi | Ut | Descripció | Rendiment | Preu | Import |
|---|---|---|---|---|---|
| mt36bfg400b | U | Material auxiliar per a muntatge i subjecció a l'obra de les canonades de foneria gris, de 100 mm de diàmetre. (material) | 1 | 0.91 | 0.910 |
| mt36bfg010t | m | Tub de foneria gris, de 100 mm de diàmetre i 3,5 mm de gruix, amb extrem atrompetat i junta elàstica, segons UNE-EN 877, amb el preu incrementat el 30% en concepte d'accessoris i peces especials. (material) | 1 | 23.78 | 23.780 |
| mo008 | h | Oficial 1ª lampista. (mà d'obra) | 0.729 | 29.34 | 21.389 |
| mo107 | h | Ajudant lampista. (mà d'obra) | 0.365 | 25.25 | 9.216 |
| % | % | Costos directes complementaris | 2 % | 55.295 | 1.106 |
|  |  | Costos directes |  |  | 56.401 |

Residus:
- col·locació: mt36bfg010t; factor de residu 0.0327455

## Recursos

**mt36bfg010t** m Tub de foneria gris
Dades tècniques: Cost energètic 84.382 MJ; Emissió de CO2 4.278 kg; Codi LER 17 04 05; Massa de l'element 8.4 kg; Volum 0.004 m3
Residus:
- embalatge: re170201 Fusta. (component de residu); rendiment 0.011 kg; Codi LER 17 02 01; Massa de l'element 1 kg; Volum 0.000909 m3
- embalatge: re170203 Plàstic. (component de residu); rendiment 0.003 kg; Codi LER 17 02 03; Massa de l'element 1 kg; Volum 0.001667 m3
