# Cadena de pluja

- Propietat de l'arxiu: CYPE Ingenieros S.A.
- Format: FIEBDC-3/2016
- Programa: Generador de preus de la construcció. CYPE Ingenieros, S.A.
- Data: 30/07/2024
- Divisa: EUR
- Costos indirectes: 3 %
- IVA: 21 %

## I Instal·lacions

### IS Evacuació d'aigües

#### ISB Baixants

**ISB100** U Cadena de pluja.
Cadena de pluja de 150 cm de longitud, formada per copes d'acer galvanitzat de 6 cm de diàmetre màxim i 0,6 kg/m de pes, per a recollida d'aigües pluvials procedents dels canalons. Col·locació amb kit d'enganxament d'acer galvanitzat, de 17,5 cm de longitud i 15,5 cm d'amplada, compost per una peça en forma de V per recolzar sobre el canaló i un ganxo per penjar la cadena de pluja.
Inclou: Replanteig. Col·locació.
Criteri d'amidament de projecte: Nombre d'unitats previstes, segons documentació gràfica de Projecte.
Criteri de mesura d'obra: Es mesurarà el nombre d'unitats realment executades segons especificacions de Projecte.

| Codi | Ut | Descripció | Rendiment | Preu | Import |
|---|---|---|---|---|---|
| mt36cll010a | m | Cadena de pluja formada per copes d'acer galvanitzat de 6 cm de diàmetre màxim i 0,6 kg/m de pes, per a recollida d'aigües pluvials procedents dels canalons. (material) | 1.5 | 49 | 73.500 |
| mt36cll020a | U | Kit d'enganxament d'acer galvanitzat, de 17,5 cm de longitud i 15,5 cm d'amplada, compost per una peça en forma de V per recolzar sobre el canaló i un ganxo per penjar la cadena de pluja. (material) | 1 | 11.5 | 11.500 |
| mo080 | h | Ajudant muntador. (mà d'obra) | 0.195 | 25.28 | 4.930 |
| % | % | Costos directes complementaris | 2 % | 89.930 | 1.799 |
|  |  | Costos directes |  |  | 91.729 |

Residus:
- col·locació: mt36cll010a; factor de residu 0.0053
- col·locació: mt36cll020a; factor de residu 0.0053

## Recursos

**mt36cll010a** m Cadena de pluja formada per copes d'acer galvanitzat de 6 cm de diàmetre màxim i 0,6 kg/m de pes
Dades tècniques: Cost energètic 15.835 MJ; Emissió de CO2 1.574 kg; Codi LER 17 04 05; Massa de l'element 0.6 kg; Volum 0.000286 m3
Residus:
- embalatge: re170203 Plàstic. (component de residu); rendiment 0.008 kg; Codi LER 17 02 03; Massa de l'element 1 kg; Volum 0.001667 m3

**mt36cll020a** U Kit d'enganxament d'acer galvanitzat
Dades tècniques: Cost energètic 7.138 MJ; Emissió de CO2 0.525 kg; Codi LER 17 04 05; Massa de l'element 0.13 kg; Volum 0.000062 m3
Residus:
- embalatge: re170203 Plàstic; rendiment 0.04 kg
