# Canaló vist de mitja canya de bambú

- Propietat de l'arxiu: CYPE Ingenieros S.A.
- Format: FIEBDC-3/2016
- Programa: Generador de preus de la construcció. CYPE Ingenieros, S.A.
- Data: 30/07/2024
- Divisa: EUR
- Costos indirectes: 3 %
- IVA: 21 %

## I Instal·lacions

### IS Evacuació d'aigües

#### ISC Canalons

**ISC100** m Canaló vist de mitja canya de bambú.
Canaló vist de mitja canya de bambú (Guadua angustifolia), de entre 11 i 13 cm de diàmetre i 1 cm de gruix, acabat envernissat. Inclús suports d'acer galvanitzat.
Inclou: Replanteig. Muntatge, connexionat i comprovació del seu correcte funcionament.
Criteri d'amidament de projecte: Longitud mesurada segons documentació gràfica de Projecte.
Criteri de mesura d'obra: Es mesurarà la longitud realment executada segons especificacions de Projecte.

| Codi | Ut | Descripció | Rendiment | Preu | Import |
|---|---|---|---|---|---|
| mt36cbu010a | m | Canaló vist de mitja canya de bambú (Guadua angustifolia), de entre 11 i 13 cm de diàmetre i 1 cm de gruix, grau de conicitat <=0,5%, acabat envernissat, subministrat en peces d'entre 3 i 4 m de longitud. (material) | 1 | 26.3 | 26.300 |
| mt36cbu020a | U | Suport d'acer galvanitzat, per a fixació de canaló de mitja canya de bambú a coberta. (material) | 1 | 0.95 | 0.950 |
| mo011 | h | Oficial 1ª muntador. (mà d'obra) | 0.261 | 29.34 | 7.658 |
| mo080 | h | Ajudant muntador. (mà d'obra) | 0.261 | 25.28 | 6.598 |
| % | % | Costos directes complementaris | 2 % | 41.506 | 0.830 |
|  |  | Costos directes |  |  | 42.336 |

Residus:
- col·locació: mt36cbu010a; factor de residu 0.00150163
- col·locació: mt36cbu020a Suport d'acer galvanitzat, per a fixació de canaló de mitja canya de bambú a coberta; factor de residu 0.0188

## Recursos

**mt36cbu010a** m Canaló vist de mitja canya de bambú (Guadua angustifolia)
Dades tècniques: Cost energètic -4.930 MJ; Emissió de CO2 -0.494 kg; Codi LER 17 02 01; Massa de l'element 0.307 kg; Volum 0.000279 m3
Residus:
- embalatge: re170203 Plàstic. (component de residu); rendiment 0.002 kg; Codi LER 17 02 03; Massa de l'element 1 kg; Volum 0.001667 m3

**mt36cbu020a** U Suport d'acer galvanitzat, per a fixació de canaló de mitja canya de bambú a coberta
Dades tècniques: Cost energètic 5.685 MJ; Emissió de CO2 0.453 kg; Codi LER 17 04 05; Massa de l'element 0.13 kg; Volum 0.000062 m3
Residus:
- embalatge: re170203 Plàstic; rendiment 0.025 kg
