# Xarxa interior d'evacuació per galeria

- Propietat de l'arxiu: CYPE Ingenieros S.A.
- Format: FIEBDC-3/2016
- Programa: Generador de preus de la construcció. CYPE Ingenieros, S.A.
- Data: 17/06/2024
- Divisa: EUR
- Costos indirectes: 3 %
- IVA: 21 %

## I Instal·lacions

### IS Evacuació d'aigües

#### ISD Derivacions individuals

**ISD023** U Xarxa interior d'evacuació per galeria.
Xarxa interior d'evacuació insonoritzada i amb resistència al foc, per galeria amb dotació per: safareig, presa de desguàs per a rentadora, realitzada amb tub de polipropilè, insonoritzat i resistent al foc per la xarxa de desguàs que connecten l'evacuació dels aparells amb la baixant, amb els diàmetres necessaris per cada punt de servei. Inclús, material auxiliar per a muntatge i subjecció a la obra, accessoris i peces especials.
Inclou: Replanteig del recorregut de la canonada i de la situació dels elements de subjecció. Presentació en sec dels tubs. Fixació del material auxiliar per a muntatge i subjecció a l'obra. Muntatge, connexionat i comprovació del seu correcte funcionament. Realització de proves de servei.
Criteri d'amidament de projecte: Nombre d'unitats previstes, segons documentació gràfica de Projecte.
Criteri de mesura d'obra: Es mesurarà el nombre d'unitats realment executades segons especificacions de Projecte.

| Codi | Ut | Descripció | Rendiment | Preu | Import |
|---|---|---|---|---|---|
| mt36tip210ad | m | Tub de polipropilè, insonoritzat i resistent al foc, de 40 mm de diàmetre i 1,8 mm de gruix, amb extrem atrompetat i junta elàstica, segons UNE-EN 1451-1, amb el preu incrementat el 15% en concepte d'accessoris i peces especials. (material) | 4.3 | 5.54 | 23.822 |
| mt30del010a | U | Presa de desguàs per a electrodomèstic, amb enllaç mixt mascle de PVC, de 40 mm de diàmetre. (material) | 1 | 2.82 | 2.820 |
| mo008 | h | Oficial 1ª lampista. (mà d'obra) | 5.569 | 29.34 | 163.394 |
| mo107 | h | Ajudant lampista. (mà d'obra) | 2.784 | 25.25 | 70.296 |
| % | % | Costos directes complementaris | 2 % | 260.332 | 5.207 |
|  |  | Costos directes |  |  | 265.539 |

Residus:
- col·locació: mt36tip210ad; factor de residu 0.0275

## Recursos

**mt36tip210ad** m Tub de polipropilè
Dades tècniques: Cost energètic 22.489 MJ; Emissió de CO2 0.704 kg; Codi LER 17 02 03; Massa de l'element 0.242 kg; Volum 0.000403 m3
