# Barret

- Propietat de l'arxiu: CYPE Ingenieros S.A.
- Format: FIEBDC-3/2016
- Programa: Generador de preus de la construcció. CYPE Ingenieros, S.A.
- Data: 30/07/2024
- Divisa: EUR
- Costos indirectes: 3 %
- IVA: 21 %

## I Instal·lacions

### IV Ventilació

#### IVN Ventilació natural

**IVN040** U Barret.
Barret d'alumini, per a conducte de sortida de 125 mm de diàmetre exterior, acabat llis, color marró, valona de plom de 500x500 mm i coll de connexió a conducte amb junta.
Inclou: Replanteig. Col·locació.
Criteri d'amidament de projecte: Nombre d'unitats previstes, segons documentació gràfica de Projecte.
Criteri de mesura d'obra: Es mesurarà el nombre d'unitats realment executades segons especificacions de Projecte.

| Codi | Ut | Descripció | Rendiment | Preu | Import |
|---|---|---|---|---|---|
| mt42cvc130a | U | Barret d'alumini, per a conducte de sortida de 125 mm de diàmetre exterior, acabat llis, color marró, valona de plom de 500x500 mm i coll de connexió a conducte amb junta. (material) | 1 | 120.71 | 120.710 |
| mo020 | h | Oficial 1ª construcció. (mà d'obra) | 0.194 | 28.42 | 5.513 |
| mo112 | h | Peó especialitzat construcció. (mà d'obra) | 0.097 | 24.59 | 2.385 |
| % | % | Costos directes complementaris | 2 % | 128.608 | 2.572 |
|  |  | Costos directes |  |  | 131.180 |

## Recursos

**mt42cvc130a** U Barret d'alumini
Dades tècniques: Cost energètic 0.133 MJ; Emissió de CO2 0.210 kg
Residus:
- embalatge: re150101 Envasos de paper i cartró. (component de residu); rendiment 0.247 kg; Codi LER 15 01 01; Massa de l'element 1 kg; Volum 0.001333 m3
