# Conducte de polietilè expandit

- Propietat de l'arxiu: CYPE Ingenieros S.A.
- Format: FIEBDC-3/2016
- Programa: Generador de preus de la construcció. CYPE Ingenieros, S.A.
- Data: 30/07/2024
- Divisa: EUR
- Costos indirectes: 3 %
- IVA: 21 %

## I Instal·lacions

### IV Ventilació

#### IVV Conductes d'admissió i extracció per a ventilació

**IVV050** m Conducte de polietilè expandit.
Conducte de ventilació, format per tub de polietilè expandit de 16 mm d'espessor, de 125 mm de diàmetre interior, color gris, de 30 kg/m³ de densitat, temperatura de treball entre -30°C i 60°C, subministrat en trams de 2 m. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42cei410a | U | Material auxiliar per a muntatge i subjecció a l'obra d'els conductes de polietilè expandit de 16 mm d'espessor, de 125 mm de diàmetre interior. (material) | 1 | 1.05 | 1.050 |
| mt42cei010bc | m | Tub de polietilè expandit de 16 mm d'espessor, de 125 mm de diàmetre interior, color gris, de 30 kg/m³ de densitat, temperatura de treball entre -30°C i 60°C, subministrat en trams de 2 m, amb el preu incrementat el 10% en concepte d'accessoris i peces especials. (material) | 1 | 23.02 | 23.020 |
| mo011 | h | Oficial 1ª muntador. (mà d'obra) | 0.254 | 29.34 | 7.452 |
| mo080 | h | Ajudant muntador. (mà d'obra) | 0.127 | 25.28 | 3.211 |
| % | % | Costos directes complementaris | 2 % | 34.733 | 0.695 |
|  |  | Costos directes |  |  | 35.428 |
