# Conducte de polipropilè extrudit

- Propietat de l'arxiu: CYPE Ingenieros S.A.
- Format: FIEBDC-3/2016
- Programa: Generador de preus de la construcció. CYPE Ingenieros, S.A.
- Data: 30/07/2024
- Divisa: EUR
- Costos indirectes: 3 %
- IVA: 21 %

## I Instal·lacions

### IV Ventilació

#### IVV Conductes d'admissió i extracció per a ventilació

**IVV060** m Conducte de polipropilè extrudit.
Conducte de ventilació, format per tub de polipropilè extrudit de 15 mm d'espessor, codi de comanda 990 328 690, ComfoPipe Compact "ZEHNDER", de 125 mm de diàmetre interior, impermeable al vapor d'aigua, temperatura de treball entre -25°C i 60°C, Euroclasse B2 de reacció al foc, conductivitat tèrmica 0,037 W/(mK), subministrat en trams de 1 m. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42zeh221d | U | Material auxiliar per a muntatge i subjecció a l'obra d'els conductes de polipropilè extrudit de 15 mm d'espessor, ComfoPipe Compact "ZEHNDER", de 125 mm de diàmetre interior. (material) | 1 | 2.5 | 2.500 |
| mt42zeh220dc | m | Tub de polipropilè extrudit de 15 mm d'espessor, codi de comanda 990 328 690, ComfoPipe Compact "ZEHNDER", de 125 mm de diàmetre interior, impermeable al vapor d'aigua, temperatura de treball entre -25°C i 60°C, Euroclasse B2 de reacció al foc, conductivitat tèrmica 0,037 W/(mK), subministrat en trams de 1 m, amb el preu incrementat el 10% en concepte d'accessoris i peces especials. (material) | 1 | 51.99 | 51.990 |
| mo011 | h | Oficial 1ª muntador. (mà d'obra) | 0.218 | 29.34 | 6.396 |
| mo080 | h | Ajudant muntador. (mà d'obra) | 0.109 | 25.28 | 2.756 |
| % | % | Costos directes complementaris | 2 % | 63.642 | 1.273 |
|  |  | Costos directes |  |  | 64.915 |
