# Dipòsit d'aire comprimit

- Propietat de l'arxiu: CYPE Ingenieros S.A.
- Format: FIEBDC-3/2016
- Programa: Generador de preus de la construcció. CYPE Ingenieros, S.A.
- Data: 30/07/2024
- Divisa: EUR
- Costos indirectes: 3 %
- IVA: 21 %

## I Instal·lacions

### IX Aire comprimit i gasos medicinals

#### IXD Dipòsits

**IXD010** U Dipòsit d'aire comprimit.
Dipòsit d'aire comprimit, de xapa d'acer galvanitzat, amb una capacitat de 2000 litres, pressió màxima de treball 16 bar, diàmetre 1000 mm i altura total 2810 mm. Inclús vàlvula de seguretat, aixeta de purga, manòmetre i elements de muntatge.
Inclou: Col·locació. Muntatge, connexionat i comprovació del seu correcte funcionament.
Criteri d'amidament de projecte: Nombre d'unitats previstes, segons documentació gràfica de Projecte.
Criteri de mesura d'obra: Es mesurarà el nombre d'unitats realment executades segons especificacions de Projecte.

| Codi | Ut | Descripció | Rendiment | Preu | Import |
|---|---|---|---|---|---|
| mt43dac020f | U | Dipòsit d'aire comprimit, de xapa d'acer galvanitzat, amb una capacitat de 2000 litres, pressió màxima de treball 16 bar, diàmetre 1000 mm i altura total 2810 mm, amb connexions roscades femella de 3/4" de diàmetre, vàlvula de seguretat, aixeta de purga i manòmetre. (material) | 1 | 8706.25 | 8706.250 |
| mo008 | h | Oficial 1ª lampista. (mà d'obra) | 2.63 | 29.34 | 77.164 |
| mo107 | h | Ajudant lampista. (mà d'obra) | 2.63 | 25.25 | 66.408 |
| % | % | Costos directes complementaris | 2 % | 8849.822 | 176.996 |
|  |  | Costos directes |  |  | 9026.818 |
