# Fusteria exterior de fusta i alumini "IRASTORZA"

- Propietat de l'arxiu: CYPE Ingenieros S.A.
- Format: FIEBDC-3/2016
- Programa: Generador de preus de la construcció. CYPE Ingenieros, S.A.
- Data: 30/07/2024
- Divisa: EUR
- Costos indirectes: 3 %
- IVA: 21 %

## L Fusteria, manyeria, vidres i proteccions solars

### LC Fusteria

#### LCD Sistemes de fusta i alumini

**LCD020** U Fusteria exterior de fusta i alumini "IRASTORZA".
Fusteria exterior sistema fusta-alumini, de fusta de roure i perfil exterior d'alumini extrusionat, fixat al perfil de fusta, per a finestra amb frontissa, d'obertura cap a l'interior, una fulla oscil·lobatent de 800x600 mm, sèrie Evo "IRASTORZA", acabat envernissat, amb capacitat per rebre un envidriament amb un gruix mínim de 24 mm i màxim de 32 mm; coeficient de transmissió tèrmica del marc de la secció tipus Uh,m = 1,3 W/(m²K), amb classificació a la permeabilitat a l'aire classe 4, segons UNE-EN 12207, classificació a l'estanquitat a l'aigua classe 9A, segons UNE-EN 12208 i classificació a la resistència a la força del vent classe C5, segons UNE-EN 12210; ferramenta perimetral de tancament i seguretat, obertura mitjançant falleba de palanca i manilla Hoppe amb sistema Secustik® en colors estàndard; sense bastiment de base i sense persiana. Inclús caragols d'acer per a la fixació de la fusteria.
Criteri de valoració econòmica: El preu no inclou el sistema de triple barrera.
Inclou: Fixació de la fusteria. Ajust final de la fulla. Realització de proves de servei.
Criteri d'amidament de projecte: Nombre d'unitats previstes, segons documentació gràfica de Projecte.
Criteri de mesura d'obra: Es mesurarà el nombre d'unitats realment executades segons especificacions de Projecte.

| Codi | Ut | Descripció | Rendiment | Preu | Import |
|---|---|---|---|---|---|
| mt22ira010laa | U | Finestra sistema fusta-alumini, de fusta de roure i perfil exterior d'alumini extrusionat, fixat al perfil de fusta, sèrie Evo "IRASTORZA", una fulla oscil·lobatent, 800x600 mm, composta de fulla de 85x82 mm i marc de 78x90 mm, motllura recta, rivets i tapajunts de fusta massissa, acabat envernissat, per l'interior, amb capacitat per rebre un envidriament amb un gruix mínim de 24 mm i màxim de 32 mm; coeficient de transmissió tèrmica del marc de la secció tipus Uh,m = 1,3 W/(m²K), amb classificació a la permeabilitat a l'aire classe 4, segons UNE-EN 12207, classificació a l'estanquitat a l'aigua classe 9A, segons UNE-EN 12208 i classificació a la resistència a la força del vent classe C5, segons UNE-EN 12210; ferramenta perimetral de tancament i seguretat, obertura mitjançant falleba de palanca i manilla Hoppe amb sistema Secustik® en colors estàndard, amb cargols d'acer per a la fixació de la fusteria, Segons UNE-EN 14351-1. (material) | 1 | 636.46 | 636.460 |
| mo017 | h | Oficial 1ª fuster. (mà d'obra) | 0.712 | 28.92 | 20.591 |
| mo058 | h | Ajudant fuster. (mà d'obra) | 0.712 | 25.48 | 18.142 |
| % | % | Costos directes complementaris | 2 % | 675.193 | 13.504 |
|  |  | Costos directes |  |  | 688.697 |

## Recursos

**mt22ira010laa** U Finestra sistema fusta-alumini
Dades tècniques: Cost energètic 2766.014 MJ; Emissió de CO2 4.033 kg
Residus:
- embalatge: re170203 Plàstic. (component de residu); rendiment 0.127 kg; Codi LER 17 02 03; Massa de l'element 1 kg; Volum 0.001667 m3
- embalatge: re170604 Materials d'aïllament diferents dels especificats en els codis 17 06 01 i 17 06 03. (component de residu); rendiment 0.027 kg; Codi LER 17 06 04; Massa de l'element 1 kg; Volum 0.001667 m3
