# Fusteria d'alumini en finestrals fixos de tancament d'aparadors

- Propietat de l'arxiu: CYPE Ingenieros S.A.
- Format: FIEBDC-3/2016
- Programa: Generador de preus de la construcció. CYPE Ingenieros, S.A.
- Data: 02/06/2026
- Divisa: EUR
- Costos indirectes: 3 %
- IVA: 21 %

## L Fusteria, manyeria, vidres i proteccions solars

### LC Fusteria

#### LCL D'alumini

**LCL020** m² Fusteria d'alumini en finestrals fixos de tancament d'aparadors.
Fusteria d'alumini lacat color blanc, amb 60 micres de gruix mínim de pel·lícula seca, en finestrals fixos de tancament d'aparadors de superfície menor de 4 m², formada per bastiments, rivets i accessoris; marca de qualitat QUALICOAT, gamma bàsica, amb classificació a la permeabilitat a l'aire segons UNE-EN 12207, a l'estanquitat a l'aigua segons UNE-EN 12208 i a la resistència a la càrrega del vent segons UNE-EN 12210, amb bastiment de base. Inclús silicona neutra per a segellat perimetral dels junts exterior i interior, entre la fusteria i l'obra.
Inclou: Col·locació de la fusteria. Segellat de junts perimetrals. Realització de proves de servei.
Criteri d'amidament de projecte: Superfície del buit a tancar, mesurada segons documentació gràfica de Projecte.
Criteri de mesura d'obra: Es mesurarà, amb les dimensions del buit, la superfície realment executada segons especificacions de Projecte.

| Codi | Ut | Descripció | Rendiment | Preu | Import |
|---|---|---|---|---|---|
| mt25pem015k | m | Bastiment de base d'alumini, ensamblat mitjançant esquadres i amb patilles d'ancoratge per a la fixació al parament i cargols per a la fixació de la fusteria. (material) | 2 | 7.18 | 14.360 |
| mt25pfb010m | m² | Fusteria sense persiana d'alumini lacat color blanc en finestrals fixos de tancament d'aparadors, de superfície menor de 4 m², formada per bastiments, rivets i accessoris, gamma bàsica, amb classificació a la permeabilitat a l'aire segons UNE-EN 12207, a l'estanquitat a l'aigua segons UNE-EN 12208 i a la resistència a la càrrega del vent segons UNE-EN 12210, marca de qualitat QUALICOAT. Inclús ferraments, juntes d'envidriament de EPDM, cargols d'acer inoxidable, elements d'estanquitat i accessoris. (material) | 1.02 | 153.19 | 156.254 |
| mt22www050a | U | Cartutx de 300 ml de silicona neutra oxímica, d'elasticitat permanent i enduriment ràpid, color blanc, rang de temperatura de treball de -60 a 150°C, amb resistència als rajos UV, duresa Shore A aproximada de 22, segons UNE-EN ISO 868 i elongació a ruptura >= 800%, segons UNE-EN ISO 8339. (material) | 0.448 | 4.73 | 2.119 |
| mo018 | h | Oficial 1ª serraller. (mà d'obra) | 0.238 | 32.39 | 7.709 |
| mo059 | h | Ajudant serraller. (mà d'obra) | 0.216 | 28.46 | 6.147 |
| % | % | Costos directes complementaris | 2 % | 186.589 | 3.732 |
|  |  | Costos directes |  |  | 190.321 |

Residus:
- col·locació: mt25pem015k; factor de residu 0.0479993
- col·locació: mt22www050a; factor de residu 0.06

## Recursos

**mt25pem015k** m Bastiment de base d'alumini
Dades tècniques: Cost energètic 31.545 MJ; Emissió de CO2 2.310 kg; Codi LER 17 04 02; Massa de l'element 0.2774 kg; Volum 0.000185 m3
Residus:
- embalatge: re170203 Plàstic. (component de residu); rendiment 0.005 kg; Codi LER 17 02 03; Massa de l'element 1 kg; Volum 0.001667 m3

**mt25pfb010m** m² Fusteria sense persiana d'alumini lacat color blanc en finestrals fixos de tancament d'aparadors
Dades tècniques: Cost energètic 1185.653 MJ; Emissió de CO2 83.377 kg
Residus:
- embalatge: re150101 Envasos de paper i cartró. (component de residu); rendiment 0.115 kg; Codi LER 15 01 01; Massa de l'element 1 kg; Volum 0.001333 m3
- embalatge: re170201 Fusta. (component de residu); rendiment 0.063 kg; Codi LER 17 02 01; Massa de l'element 1 kg; Volum 0.000909 m3
- embalatge: re170203 Plàstic; rendiment 0.08 kg
- embalatge: re170604 Materials d'aïllament diferents dels especificats en els codis 17 06 01 i 17 06 03. (component de residu); rendiment 0.016 kg; Codi LER 17 06 04; Massa de l'element 1 kg; Volum 0.001667 m3

**mt22www050a** U Cartutx de 300 ml de silicona neutra oxímica
Dades tècniques: Cost energètic 61.400 MJ; Emissió de CO2 2.602 kg; Codi LER 17 09 04; Massa de l'element 0.3 kg; Volum 0.0002 m3
Residus:
- embalatge: re170203 Plàstic; rendiment 0.1 kg
