# Porta corredissa per a garatge, d'acer galvanitzat

- Propietat de l'arxiu: CYPE Ingenieros S.A.
- Format: FIEBDC-3/2016
- Programa: Generador de preus de la construcció. CYPE Ingenieros, S.A.
- Data: 17/06/2024
- Divisa: EUR
- Costos indirectes: 3 %
- IVA: 21 %

## L Fusteria, manyeria, vidres i proteccions solars

### LG Portes de garatge

#### LGA D'acer

**LGA020** U Porta corredissa per a garatge, d'acer galvanitzat.
Porta corredissa suspesa d'una fulla per a garatge, formada per xapa plegada d'acer galvanitzat de textura acanalada, 250x200 cm, amb acabat plastificat amb PVC (imitació fusta), amb obertura manual.
Inclou: Col·locació i fixació dels perfils guia. Instal·lació de la porta de garatge. Muntatge del sistema d'obertura. Muntatge del sistema d'accionament. Repàs i greixatge de mecanismes i guies.
Criteri d'amidament de projecte: Nombre d'unitats previstes, segons documentació gràfica de Projecte.
Criteri de mesura d'obra: Es mesurarà el nombre d'unitats realment executades segons especificacions de Projecte.

| Codi | Ut | Descripció | Rendiment | Preu | Import |
|---|---|---|---|---|---|
| mt26pgc010m | U | Porta corredissa suspesa d'una fulla per a garatge, formada per xapa plegada d'acer galvanitzat de textura acanalada, 250x200 cm, amb acabat plastificat amb PVC (imitació fusta), sistema de desplaçament penjat, amb guia inferior, topalls, cobreguia, agafadors, passadors, pany de contacte, elements de fixació a obra i demés accessoris necessaris. Segons UNE-EN 13241-1. (material) | 1 | 1647.45 | 1647.450 |
| mo020 | h | Oficial 1ª construcció. (mà d'obra) | 0.413 | 28.42 | 11.737 |
| mo113 | h | Peó ordinari construcció. (mà d'obra) | 0.413 | 23.81 | 9.834 |
| mo018 | h | Oficial 1ª serraller. (mà d'obra) | 0.964 | 28.86 | 27.821 |
| mo059 | h | Ajudant serraller. (mà d'obra) | 0.964 | 25.36 | 24.447 |
| % | % | Costos directes complementaris | 2 % | 1721.289 | 34.426 |
|  |  | Costos directes |  |  | 1755.715 |

## Recursos

**mt26pgc010m** U Porta corredissa suspesa d'una fulla per a garatge
Dades tècniques: Cost energètic 35.316 MJ; Emissió de CO2 1.682 kg
Residus:
- embalatge: re170203 Plàstic. (component de residu); rendiment 0.233 kg; Codi LER 17 02 03; Massa de l'element 1 kg; Volum 0.001667 m3
- embalatge: re170604 Materials d'aïllament diferents dels especificats en els codis 17 06 01 i 17 06 03. (component de residu); rendiment 0.242 kg; Codi LER 17 06 04; Massa de l'element 1 kg; Volum 0.001667 m3
