# Porta corredissa per a garatge, d'acer galvanitzat

- Propietat de l'arxiu: CYPE Ingenieros S.A.
- Format: FIEBDC-3/2016
- Programa: Generador de preus de la construcció. CYPE Ingenieros, S.A.
- Data: 17/06/2024
- Divisa: EUR
- Costos indirectes: 3 %
- IVA: 21 %

## L Fusteria, manyeria, vidres i proteccions solars

### LG Portes de garatge

#### LGA D'acer

**LGA020** U Porta corredissa per a garatge, d'acer galvanitzat.
Porta corredissa suspesa d'una fulla per a garatge, formada per xapa plegada d'acer galvanitzat de textura en relleu, amb plafons, 300x225 cm, amb acabat plastificat amb PVC (imitació fusta), amb obertura automàtica. Inclús material de connexionat elèctric i equip d'automatisme rebut a obra per obertura i tancament automàtic de porta.
Inclou: Col·locació i fixació dels perfils guia. Instal·lació de la porta de garatge. Muntatge del sistema d'obertura. Muntatge del sistema d'accionament. Connexionat elèctric. Repàs i greixatge de mecanismes i guies. Posada en marxa.
Criteri d'amidament de projecte: Nombre d'unitats previstes, segons documentació gràfica de Projecte.
Criteri de mesura d'obra: Es mesurarà el nombre d'unitats realment executades segons especificacions de Projecte.

| Codi | Ut | Descripció | Rendiment | Preu | Import |
|---|---|---|---|---|---|
| mt26pgc010O | U | Porta corredissa suspesa d'una fulla per a garatge, formada per xapa plegada d'acer galvanitzat de textura en relleu, amb plafons, 300x225 cm, amb acabat plastificat amb PVC (imitació fusta), sistema de desplaçament penjat, amb guia inferior, topalls, cobreguia, agafadors, passadors, pany de contacte, elements de fixació a obra i demés accessoris necessaris. Segons UNE-EN 13241-1. (material) | 1 | 2043.27 | 2043.270 |
| mt26egm010hd | U | Equip de motorització per obertura i tancament automàtic, per a porta de garatge corredissa de fins a 1000 kg de pes. (material) | 1 | 540 | 540.000 |
| mt26egm012 | U | Accessoris (pany, polsador, emissor, receptor i fotocèl·lula) per automatització de porta de garatge. (material) | 1 | 305 | 305.000 |
| mo020 | h | Oficial 1ª construcció. (mà d'obra) | 0.765 | 28.42 | 21.741 |
| mo113 | h | Peó ordinari construcció. (mà d'obra) | 0.765 | 23.81 | 18.215 |
| mo018 | h | Oficial 1ª serraller. (mà d'obra) | 1.784 | 28.86 | 51.486 |
| mo059 | h | Ajudant serraller. (mà d'obra) | 1.784 | 25.36 | 45.242 |
| mo003 | h | Oficial 1ª electricista. (mà d'obra) | 6.889 | 29.34 | 202.123 |
| % | % | Costos directes complementaris | 2 % | 3227.077 | 64.542 |
|  |  | Costos directes |  |  | 3291.619 |

## Recursos

**mt26pgc010O** U Porta corredissa suspesa d'una fulla per a garatge
Dades tècniques: Cost energètic 36.461 MJ; Emissió de CO2 1.737 kg
Residus:
- embalatge: re170203 Plàstic. (component de residu); rendiment 0.24 kg; Codi LER 17 02 03; Massa de l'element 1 kg; Volum 0.001667 m3
- embalatge: re170604 Materials d'aïllament diferents dels especificats en els codis 17 06 01 i 17 06 03. (component de residu); rendiment 0.25 kg; Codi LER 17 06 04; Massa de l'element 1 kg; Volum 0.001667 m3
