# Porta seccional per a garatge, de panells sandvitx aïllants d'alumini

- Propietat de l'arxiu: CYPE Ingenieros S.A.
- Format: FIEBDC-3/2016
- Programa: Generador de preus de la construcció. CYPE Ingenieros, S.A.
- Data: 17/06/2024
- Divisa: EUR
- Costos indirectes: 3 %
- IVA: 21 %

## L Fusteria, manyeria, vidres i proteccions solars

### LG Portes de garatge

#### LGS De panells sandvitx aïllants metàl·lics

**LGS031** U Porta seccional per a garatge, de panells sandvitx aïllants d'alumini.
Porta seccional per a garatge, formada per lamel·les de textura en relleu, amb plafons, de panell sandvitx d'alumini amb nucli aïllant d'escuma de poliuretà, 400x230 cm, amb acabat plastificat amb PVC (imitació fusta), amb obertura manual.
Inclou: Col·locació i fixació dels perfils guia. Introducció del panell en les guies. Col·locació i fixació de l'eix als paliers. Tensat de la molla. Fixació del panell al tambor. Muntatge del sistema d'obertura. Muntatge del sistema d'accionament. Repàs i greixatge de mecanismes i guies. Realització de proves de servei.
Criteri d'amidament de projecte: Nombre d'unitats previstes, segons documentació gràfica de Projecte.
Criteri de mesura d'obra: Es mesurarà el nombre d'unitats realment executades segons especificacions de Projecte.

| Codi | Ut | Descripció | Rendiment | Preu | Import |
|---|---|---|---|---|---|
| mt26pgs010gk | U | Porta seccional per a garatge, formada per lamel·les de textura en relleu, amb plafons, de panell sandvitx d'alumini amb nucli aïllant d'escuma de poliuretà, 400x230 cm, amb acabat plastificat amb PVC (imitació fusta), caixa recollidora folrada, torn, motlles de torsió, politges, guies, accessoris i pany central amb clau de seguretat. Segons UNE-EN 13241-1. (material) | 1 | 1895.13 | 1895.130 |
| mo020 | h | Oficial 1ª construcció. (mà d'obra) | 1.217 | 28.42 | 34.587 |
| mo113 | h | Peó ordinari construcció. (mà d'obra) | 1.217 | 23.81 | 28.977 |
| mo018 | h | Oficial 1ª serraller. (mà d'obra) | 2.839 | 28.86 | 81.934 |
| mo059 | h | Ajudant serraller. (mà d'obra) | 2.839 | 25.36 | 71.997 |
| % | % | Costos directes complementaris | 2 % | 2112.625 | 42.253 |
|  |  | Costos directes |  |  | 2154.878 |

## Recursos

**mt26pgs010gk** U Porta seccional per a garatge
Dades tècniques: Cost energètic 36.032 MJ; Emissió de CO2 1.716 kg
Residus:
- embalatge: re170203 Plàstic. (component de residu); rendiment 0.237 kg; Codi LER 17 02 03; Massa de l'element 1 kg; Volum 0.001667 m3
- embalatge: re170604 Materials d'aïllament diferents dels especificats en els codis 17 06 01 i 17 06 03. (component de residu); rendiment 0.247 kg; Codi LER 17 06 04; Massa de l'element 1 kg; Volum 0.001667 m3
