# Porta frigorífica batent, per a separació de sales

- Propietat de l'arxiu: CYPE Ingenieros S.A.
- Format: FIEBDC-3/2016
- Programa: Generador de preus de la construcció. CYPE Ingenieros, S.A.
- Data: 17/06/2024
- Divisa: EUR
- Costos indirectes: 3 %
- IVA: 21 %

## L Fusteria, manyeria, vidres i proteccions solars

### LI Portes d'ús industrial

#### LIF Portes frigorífiques

**LIF030** U Porta frigorífica batent, per a separació de sales.
Porta frigorífica batent d'una fulla, per a buit de dimensions útils 900x2000 mm, per a separació de sales. FULLA: amb bastidor de perfil estructural d'alumini anoditzat amb frontisses de PVC de vaivé amb obertura abatible fins 90°, revestiment en totes dues cares de xapa d'acer galvanitzat de 0,6 mm d'espessor, acabat lacat color blanc i ànima d'escuma de poliisocianurat, de densitat entre 40 i 45 kg/m³ de 40 mm d'espessor, amb visor de metacrilat, de 663x343 mm, amb marc de perfils amb trencament de pont tèrmic i rivet flexible amb un alvèol; ACCESSORIS: pany amb clau, amb possibilitat d'apertura des de l'interior. Col·locació en panell frigorífic.
Inclou: Replanteig. Col·locació i fixació de la porta al parament.
Criteri d'amidament de projecte: Nombre d'unitats previstes, segons documentació gràfica de Projecte.
Criteri de mesura d'obra: Es mesurarà el nombre d'unitats realment executades segons especificacions de Projecte.

| Codi | Ut | Descripció | Rendiment | Preu | Import |
|---|---|---|---|---|---|
| mt12psa130a | U | Porta frigorífica batent d'una fulla, per a buit de dimensions útils 900x2000 mm, per a separació de sales, amb bastidor de perfil estructural d'alumini anoditzat amb frontisses de PVC de vaivé amb obertura abatible fins 90°, revestiment en totes dues cares de xapa d'acer galvanitzat de 0,6 mm d'espessor, acabat lacat color blanc i ànima d'escuma de poliisocianurat, de densitat entre 40 i 45 kg/m³ de 40 mm d'espessor, amb visor de metacrilat, de 663x343 mm, amb marc de perfils amb trencament de pont tèrmic i rivet flexible amb un alvèol, per a col·locar en panell frigorífic. (material) | 1.05 | 930 | 976.500 |
| mt23var020 | U | Kit de pany amb clau, amb possibilitat d'apertura des de l'interior, per a porta frigorífica. (material) | 1 | 264 | 264.000 |
| mo011 | h | Oficial 1ª muntador. (mà d'obra) | 2.489 | 29.34 | 73.027 |
| mo080 | h | Ajudant muntador. (mà d'obra) | 2.489 | 25.28 | 62.922 |
| % | % | Costos directes complementaris | 2 % | 1376.449 | 27.529 |
|  |  | Costos directes |  |  | 1403.978 |
