# Porta interior corredissa, de fusta

- Propietat de l'arxiu: CYPE Ingenieros S.A.
- Format: FIEBDC-3/2016
- Programa: Generador de preus de la construcció. CYPE Ingenieros, S.A.
- Data: 17/06/2024
- Divisa: EUR
- Costos indirectes: 3 %
- IVA: 21 %

## L Fusteria, manyeria, vidres i proteccions solars

### LP Portes interiors

#### LPM De fusta

**LPM021** U Porta interior corredissa, de fusta.
Porta interior corredissa per a doble envà amb buit, cega, d'una fulla de 203x82,5x3,5 cm, de tauler de fibres acabat amb melamina color blanc, amb ànima alveolar de paper kraft; bastiment de base de pi país de 90x35 mm; galzes de MDF, amb revestiment de melamina, color blanc de 90x20 mm; tapajunts de MDF, amb revestiment de melamina, color blanc de 70x10 mm en ambdues cares. Inclús, ferraments de penjar, de tanca i tirador amb maneta per a tancament d'alumini, sèrie bàsica.
Inclou: Presentació de la porta. Col·locació de les ferramentes de penjar i guies. Col·locació de la fulla. Col·locació dels ferraments de tancament. Col·locació d'accessoris. Ajustament final. Realització de proves de servei.
Criteri d'amidament de projecte: Nombre d'unitats previstes, segons documentació gràfica de Projecte.
Criteri de mesura d'obra: Es mesurarà el nombre d'unitats realment executades segons especificacions de Projecte.

| Codi | Ut | Descripció | Rendiment | Preu | Import |
|---|---|---|---|---|---|
| mt22aap011ja | U | Bastiment de base de fusta de pi, 90x35 mm, per porta d'una fulla, amb elements de fixació. (material) | 2 | 17.39 | 34.780 |
| mt22aga015ae | m | Galze de MDF, acabat amb melamina de color blanc, 90x20 mm. (material) | 10.2 | 3.36 | 34.272 |
| mt23ppb100a | U | Ferraments de penjar, kit per porta corredissa. (material) | 1 | 8.53 | 8.530 |
| mt23ppb102c | m | Carril porta corredissa doble alumini. (material) | 1.87 | 9.72 | 18.176 |
| mt22pxh025aa | U | Porta interior cega buida, de tauler de fibres acabat amb melamina color blanc, amb ànima alveolar de paper kraft, de 203x82,5x3,5 cm. (material) | 1 | 52.38 | 52.380 |
| mt22ata015ab | m | Tapajuntes de MDF, amb acabat amb melamina, de color blanc, 70x10 mm. (material) | 10.4 | 1.36 | 14.144 |
| mt23hba020j | U | Tirador amb maneta per a tancament d'alumini, sèrie bàsica, per a porta interior corredissa, per a interior. (material) | 1 | 27.94 | 27.940 |
| mo017 | h | Oficial 1ª fuster. (mà d'obra) | 1.719 | 28.92 | 49.713 |
| mo058 | h | Ajudant fuster. (mà d'obra) | 1.719 | 25.48 | 43.800 |
| % | % | Costos directes complementaris | 2 % | 283.735 | 5.675 |
|  |  | Costos directes |  |  | 289.410 |

Residus:
- col·locació: mt22aap011ja Bastiment de base de fusta de pi, 90x35 mm, per porta d'una fulla, amb elements de fixació; factor de residu 0.014
- col·locació: mt22aga015ae Galze de MDF, acabat amb melamina de color blanc, 90x20 mm; factor de residu 0.0125
- col·locació: mt22pxh025aa; factor de residu 0.0028
- col·locació: mt22ata015ab Tapajuntes de MDF, amb acabat amb melamina, de color blanc, 70x10 mm; factor de residu 0.0125

## Recursos

**mt22aap011ja** U Bastiment de base de fusta de pi, 90x35 mm, per porta d'una fulla, amb elements de fixació
Dades tècniques: Cost energètic 710.242 MJ; Emissió de CO2 -10.871 kg; Codi LER 17 02 01; Massa de l'element 8.4 kg; Volum 0.007636 m3
Residus:
- embalatge: re170203 Plàstic. (component de residu); rendiment 0.08 kg; Codi LER 17 02 03; Massa de l'element 1 kg; Volum 0.001667 m3

**mt22aga015ae** m Galze de MDF, acabat amb melamina de color blanc, 90x20 mm
Dades tècniques: Cost energètic 43.315 MJ; Emissió de CO2 0.838 kg; Codi LER 17 02 01; Massa de l'element 1.08 kg; Volum 0.000982 m3
Residus:
- embalatge: re170203 Plàstic; rendiment 0.08 kg

**mt22pxh025aa** U Porta interior cega buida
Dades tècniques: Cost energètic 604.266 MJ; Emissió de CO2 14.358 kg; Codi LER 17 02 01; Massa de l'element 14.7 kg; Volum 0.013364 m3
Residus:
- embalatge: re150101 Envasos de paper i cartró. (component de residu); rendiment 0.25 kg; Codi LER 15 01 01; Massa de l'element 1 kg; Volum 0.001333 m3
- embalatge: re170203 Plàstic; rendiment 0.123 kg
- embalatge: re170604 Materials d'aïllament diferents dels especificats en els codis 17 06 01 i 17 06 03. (component de residu); rendiment 0.013 kg; Codi LER 17 06 04; Massa de l'element 1 kg; Volum 0.001667 m3

**mt22ata015ab** m Tapajuntes de MDF, amb acabat amb melamina, de color blanc, 70x10 mm
Dades tècniques: Cost energètic 21.581 MJ; Emissió de CO2 0.561 kg; Codi LER 17 02 01; Massa de l'element 0.42 kg; Volum 0.000382 m3
Residus:
- embalatge: re170203 Plàstic; rendiment 0.08 kg

**mt23hba020j** U Tirador amb maneta per a tancament d'alumini, sèrie bàsica, per a porta interior corredissa, per a interior
Dades tècniques: Cost energètic 3.285 MJ; Emissió de CO2 0.300 kg
Residus:
- embalatge: re150101 Envasos de paper i cartró; rendiment 0.072 kg
