# Porta de registre per a instal·lacions, d'alumini

- Propietat de l'arxiu: CYPE Ingenieros S.A.
- Format: FIEBDC-3/2016
- Programa: Generador de preus de la construcció. CYPE Ingenieros, S.A.
- Data: 30/07/2024
- Divisa: EUR
- Costos indirectes: 3 %
- IVA: 21 %

## L Fusteria, manyeria, vidres i proteccions solars

### LR Portes de registre per a instal·lacions

#### LRL D'alumini

**LRL010** m² Porta de registre per a instal·lacions, d'alumini.
Porta de registre per a instal·lacions, d'una o dues fulles, d'alumini lacat color, formada per xapa opaca de 1,5 mm d'espessor en les fulles i perfils extrusionats de 40x20 cm de secció en el bastiment, amb marca de qualitat QUALICOAT. Inclús ferraments de penjar i de tanca, cargolam d'acer inoxidable, grapes de fixació, tancament triangular, reixetes de ventilació i silicona neutra per al segellat dels junts perimetrals.
Inclou: Marcat de punts de fixació i aplomat del cèrcol. Fixació del cèrcol al parament. Segellat de junts. Col·locació de la porta de registre. Col·locació de ferraments de tancament i accessoris.
Criteri d'amidament de projecte: Superfície del buit a tancar, mesurada segons documentació gràfica de Projecte.
Criteri de mesura d'obra: Es mesurarà, amb les dimensions del buit, la superfície realment executada segons especificacions de Projecte.

| Codi | Ut | Descripció | Rendiment | Preu | Import |
|---|---|---|---|---|---|
| mt25pfb011g | m² | Porta de registre per a instal·lacions, d'una o dues fulles, d'alumini lacat color, formada per xapa opaca de 1,5 mm d'espessor en les fulles i perfils extrusionats de 40x20 cm de secció en el bastiment, amb marca de qualitat QUALICOAT, inclús ferraments de penjar i de tanca, cargolam d'acer inoxidable, grapes de fixació, tancament triangular, reixetes de ventilació i silicona neutra per al segellat dels junts perimetrals. (material) | 1 | 155.25 | 155.250 |
| mt22www050b | U | Cartutx de 300 ml de silicona neutra oxímica, d'elasticitat permanent i enduriment ràpid, color gris, rang de temperatura de treball de -60 a 150°C, amb resistència als rajos UV, duresa Shore A aproximada de 22, segons UNE-EN ISO 868 i elongació a ruptura >= 800%, segons UNE-EN ISO 8339. (material) | 0.16 | 4.73 | 0.757 |
| mo020 | h | Oficial 1ª construcció. (mà d'obra) | 0.244 | 28.42 | 6.934 |
| mo077 | h | Ajudant construcció. (mà d'obra) | 0.244 | 25.28 | 6.168 |
| % | % | Costos directes complementaris | 2 % | 169.109 | 3.382 |
|  |  | Costos directes |  |  | 172.491 |

Residus:
- col·locació: mt22www050b; factor de residu 0.06

## Recursos

**mt25pfb011g** m² Porta de registre per a instal·lacions
Dades tècniques: Cost energètic 2342.941 MJ; Emissió de CO2 165.576 kg
Residus:
- embalatge: re150101 Envasos de paper i cartró. (component de residu); rendiment 0.115 kg; Codi LER 15 01 01; Massa de l'element 1 kg; Volum 0.001333 m3
- embalatge: re170201 Fusta. (component de residu); rendiment 0.063 kg; Codi LER 17 02 01; Massa de l'element 1 kg; Volum 0.000909 m3
- embalatge: re170203 Plàstic. (component de residu); rendiment 0.08 kg; Codi LER 17 02 03; Massa de l'element 1 kg; Volum 0.001667 m3
- embalatge: re170604 Materials d'aïllament diferents dels especificats en els codis 17 06 01 i 17 06 03. (component de residu); rendiment 0.016 kg; Codi LER 17 06 04; Massa de l'element 1 kg; Volum 0.001667 m3

**mt22www050b** U Cartutx de 300 ml de silicona neutra oxímica
Dades tècniques: Cost energètic 72.640 MJ; Emissió de CO2 3.072 kg; Codi LER 17 09 04; Massa de l'element 0.366 kg; Volum 0.000244 m3
Residus:
- embalatge: re170203 Plàstic; rendiment 0.1 kg
