# Estor enrotllable de teixit ignífug enfosquidor

- Propietat de l'arxiu: CYPE Ingenieros S.A.
- Format: FIEBDC-3/2016
- Programa: Generador de preus de la construcció. CYPE Ingenieros, S.A.
- Data: 17/06/2024
- Divisa: EUR
- Costos indirectes: 3 %
- IVA: 21 %

## L Fusteria, manyeria, vidres i proteccions solars

### LS Proteccions solars

#### LSE Estors enrotllables

**LSE020** U Estor enrotllable de teixit ignífug enfosquidor.
Estor enrotllable, de 1000 mm d'amplada i 1200 mm d'altura, amb teixit ignífug enfosquidor, de fibra de vidre sense PVC ni halògens, amb la cara exterior de color blanc i la cara interior de color blanc, accionament manual amb cadena de PVC per a maniobra de recollida, al costat dret; fixat en la paret amb ancoratges mecànics. Inclús ferraments i accessoris.
Inclou: Replanteig. Ancoratge al parament dels elements de fixació. Muntatge del estor enrotllable. Muntatge dels accessoris de l'accionament.
Criteri d'amidament de projecte: Nombre d'unitats previstes, segons documentació gràfica de Projecte.
Criteri de mesura d'obra: Es mesurarà el nombre d'unitats realment executades segons especificacions de Projecte.

| Codi | Ut | Descripció | Rendiment | Preu | Import |
|---|---|---|---|---|---|
| mt44stm012abaa | U | Estor enrotllable, de 1000 mm d'amplada i 1200 mm d'altura, amb teixit ignífug enfosquidor, de fibra de vidre sense PVC ni halògens, amb la cara exterior de color blanc i la cara interior de color blanc, inclús ancoratges mecànics per a fixació al suport. (material) | 1 | 127.07 | 127.070 |
| mt44stm020a | U | Kit per a l'accionament d'estor enrotllable, amb cadena de PVC per a maniobra de recollida, al costat dret. (material) | 1 | 9.7 | 9.700 |
| mo011 | h | Oficial 1ª muntador. (mà d'obra) | 0.7 | 29.34 | 20.538 |
| mo080 | h | Ajudant muntador. (mà d'obra) | 1.05 | 25.28 | 26.544 |
| % | % | Costos directes complementaris | 2 % | 183.852 | 3.677 |
|  |  | Costos directes |  |  | 187.529 |

Residus:
- col·locació: mt44stm012abaa; factor de residu 0.044

## Recursos

**mt44stm012abaa** U Estor enrotllable
Dades tècniques: Cost energètic 35.393 MJ; Emissió de CO2 1.324 kg; Codi LER 20 01 11; Massa de l'element 0.62 kg; Volum 0.000827 m3
Residus:
- embalatge: re170203 Plàstic. (component de residu); rendiment 0.1 kg; Codi LER 17 02 03; Massa de l'element 1 kg; Volum 0.001667 m3

**mt44stm020a** U Kit per a l'accionament d'estor enrotllable, amb cadena de PVC per a maniobra de recollida, al costat dret
Dades tècniques: Cost energètic 6.661 MJ; Emissió de CO2 0.759 kg
Residus:
- embalatge: re150101 Envasos de paper i cartró. (component de residu); rendiment 0.032 kg; Codi LER 15 01 01; Massa de l'element 1 kg; Volum 0.001333 m3
