# Persiana enrotllable de lamel·les

- Propietat de l'arxiu: CYPE Ingenieros S.A.
- Format: FIEBDC-3/2016
- Programa: Generador de preus de la construcció. CYPE Ingenieros, S.A.
- Data: 06/06/2025
- Divisa: EUR
- Costos indirectes: 3 %
- IVA: 21 %

## L Fusteria, manyeria, vidres i proteccions solars

### LS Proteccions solars

#### LSP Persianes enrotllables

**LSP010** m² Persiana enrotllable de lamel·les.
Persiana enrotllable de lamel·les d'alumini injectat de 33 mm d'altura, imitació fusta, equipada amb eix, discos, càpsules i tots els seus accessoris, amb accionament manual mitjançant cardan amb manovella, en caixó de persiana ja realitzat.
Inclou: Introducció de la persiana per els perfils guia en tota la longitud d'aquests. Contragalze de l'eix del corró en els suports disposats a la caixa de persiana. Enrotllat de la persiana.
Criteri d'amidament de projecte: Superfície del buit a tancar, mesurada segons documentació gràfica de Projecte.
Criteri de mesura d'obra: Es mesurarà, amb les dimensions del buit, la superfície realment executada segons especificacions de Projecte.

| Codi | Ut | Descripció | Rendiment | Preu | Import |
|---|---|---|---|---|---|
| mt25per010c | m² | Persiana enrotllable de lamel·les d'alumini injectat, de 33 mm d'altura, imitació fusta, equipada amb eix, discos, càpsules i tots els seus accessoris, segons UNE-EN 13659. (material) | 1.05 | 46.54 | 48.867 |
| mt24per005b | U | Kit de manovella i cardan, amb accessoris i mecanismes per a accionament manual de persiana enrotllable. (material) | 1 | 80 | 80.000 |
| mo011 | h | Oficial 1ª muntador. (mà d'obra) | 0.18 | 30.63 | 5.513 |
| mo080 | h | Ajudant muntador. (mà d'obra) | 0.18 | 26.39 | 4.750 |
| % | % | Costos directes complementaris | 2 % | 139.130 | 2.783 |
|  |  | Costos directes |  |  | 141.913 |

## Recursos

**mt25per010c** m² Persiana enrotllable de lamel·les d'alumini injectat
Dades tècniques: Cost energètic 187.986 MJ; Emissió de CO2 16.930 kg
Residus:
- embalatge: re170203 Plàstic. (component de residu); rendiment 0.065 kg; Codi LER 17 02 03; Massa de l'element 1 kg; Volum 0.001667 m3
- embalatge: re170604 Materials d'aïllament diferents dels especificats en els codis 17 06 01 i 17 06 03. (component de residu); rendiment 0.013 kg; Codi LER 17 06 04; Massa de l'element 1 kg; Volum 0.001667 m3
