# Tendal de lona acrílica

- Propietat de l'arxiu: CYPE Ingenieros S.A.
- Format: FIEBDC-3/2016
- Programa: Generador de preus de la construcció. CYPE Ingenieros, S.A.
- Data: 30/07/2024
- Divisa: EUR
- Costos indirectes: 3 %
- IVA: 21 %

## L Fusteria, manyeria, vidres i proteccions solars

### LS Proteccions solars

#### LST Tendals

**LST010** U Tendal de lona acrílica.
Tendal estor, de 2000 mm de línia i 1900 mm de sortida, de lona acrílica, amb accionament manual mitjançant manovella metàl·lica. Inclús ferraments i accessoris.
Inclou: Replanteig. Ancoratge al parament dels elements de fixació. Muntatge del tendal i dels accessoris.
Criteri d'amidament de projecte: Nombre d'unitats previstes, segons documentació gràfica de Projecte.
Criteri de mesura d'obra: Es mesurarà el nombre d'unitats realment executades segons especificacions de Projecte.

| Codi | Ut | Descripció | Rendiment | Preu | Import |
|---|---|---|---|---|---|
| mt44tol010a | U | Tendal estor, de 2000 mm de línia i 1900 mm de sortida, de lona acrílica, amb ferraments i accessoris de fixació. (material) | 1 | 283.42 | 283.420 |
| mt44tol100a | U | Manovella per a accionament manual de teldes. (material) | 1 | 20 | 20.000 |
| mo011 | h | Oficial 1ª muntador. (mà d'obra) | 5.53 | 29.34 | 162.250 |
| mo080 | h | Ajudant muntador. (mà d'obra) | 5.53 | 25.28 | 139.798 |
| % | % | Costos directes complementaris | 2 % | 605.468 | 12.109 |
|  |  | Costos directes |  |  | 617.577 |

Residus:
- col·locació: mt44tol010a Tendal estor, de 2000 mm de línia i 1900 mm de sortida, de lona acrílica, amb ferraments i accessoris de fixació; factor de residu 0.004

## Recursos

**mt44tol010a** U Tendal estor, de 2000 mm de línia i 1900 mm de sortida, de lona acrílica, amb ferraments i accessoris de fixació
Dades tècniques: Cost energètic 940.652 MJ; Emissió de CO2 67.063 kg; Codi LER 20 01 11; Massa de l'element 9.27 kg; Volum 0.01236 m3
Residus:
- embalatge: re170203 Plàstic. (component de residu); rendiment 0.1 kg; Codi LER 17 02 03; Massa de l'element 1 kg; Volum 0.001667 m3

**mt44tol100a** U Manovella per a accionament manual de teldes
Dades tècniques: Cost energètic 17.123 MJ; Emissió de CO2 0.925 kg
Residus:
- embalatge: re150101 Envasos de paper i cartró. (component de residu); rendiment 0.09 kg; Codi LER 15 01 01; Massa de l'element 1 kg; Volum 0.001333 m3
- embalatge: re170203 Plàstic; rendiment 0.045 kg
