# Aïllament tèrmic horitzontal de llosa de fonamentació, amb vidre cel·lular

- Propietat de l'arxiu: CYPE Ingenieros S.A.
- Format: FIEBDC-3/2016
- Programa: Generador de preus de la construcció. CYPE Ingenieros, S.A.
- Data: 30/07/2024
- Divisa: EUR
- Costos indirectes: 3 %
- IVA: 21 %

## N Aïllaments e impermeabilitzacions

### NA Aïllaments tèrmics

#### NAI Fonamentacions

**NAI010** m² Aïllament tèrmic horitzontal de llosa de fonamentació, amb vidre cel·lular.
Aïllament tèrmic horitzontal de llosa de fonamentació, format per panell de vidre cel·lular, de 600x450 mm i 70 mm de gruix, segons UNE-EN 13167, resistència a compressió >= 1600 kPa, resistència tèrmica 0,51 m²K/W, conductivitat tèrmica 0,036 W/(mK) i Euroclasse A1 de reacció al foc segons UNE-EN 13501-1; col·locat a topall a la base de la llosa de fonamentació, sobre el terreny; preparat per a la posterior impermeabilització de la llosa de formigó. Inclús adhesiu bituminós per la closa de juntes.
Inclou: Neteja i preparació de la superfície suport. Replanteig i tall de l'aïllament. Col·locació de l'aïllament sobre el terreny. Segellat de junts.
Criteri d'amidament de projecte: Superfície mesurada segons documentació gràfica de Projecte.
Criteri de mesura d'obra: Es mesurarà la superfície realment executada segons especificacions de Projecte.

| Codi | Ut | Descripció | Rendiment | Preu | Import |
|---|---|---|---|---|---|
| mt14adg010a | kg | Adhesiu bituminós, format per una dissolució de betum asfàltic modificat i càrregues minerals en base solvent, d'aplicació en fred. (material) | 0.48 | 12.86 | 6.173 |
| mt16pvi030ga | m² | Panell de vidre cel·lular, de 600x450 mm i 70 mm de gruix, segons UNE-EN 13167, resistència a compressió >= 1600 kPa, resistència tèrmica 0,51 m²K/W, conductivitat tèrmica 0,036 W/(mK) i Euroclasse A1 de reacció al foc segons UNE-EN 13501-1; per col·locar directament sobre el terreny. (material) | 1.05 | 73.25 | 76.913 |
| mo054 | h | Oficial 1ª muntador d'aïllaments. (mà d'obra) | 0.197 | 29.34 | 5.780 |
| mo101 | h | Ajudant muntador d'aïllaments. (mà d'obra) | 0.197 | 25.28 | 4.980 |
| % | % | Costos directes complementaris | 2 % | 93.846 | 1.877 |
|  |  | Costos directes |  |  | 95.723 |

Residus:
- col·locació: mt14adg010a; factor de residu 0.007
- col·locació: mt16pvi030ga; factor de residu 0.03

## Recursos

**mt14adg010a** kg Adhesiu bituminós
Dades tècniques: Cost energètic 3.024 MJ; Emissió de CO2 0.020 kg; Codi LER 17 03 02; Massa de l'element 1 kg; Volum 0.001 m3

**mt16pvi030ga** m² Panell de vidre cel·lular
Dades tècniques: Cost energètic 257.604 MJ; Emissió de CO2 10.821 kg; Codi LER 17 06 04; Massa de l'element 7.35 kg; Volum 0.01225 m3
Residus:
- embalatge: re170203 Plàstic. (component de residu); rendiment 0.034 kg; Codi LER 17 02 03; Massa de l'element 1 kg; Volum 0.001667 m3
