# Aïllament acústic a soroll aeri de colze de baixant, amb complexos multicapa

- Propietat de l'arxiu: CYPE Ingenieros S.A.
- Format: FIEBDC-3/2016
- Programa: Generador de preus de la construcció. CYPE Ingenieros, S.A.
- Data: 17/06/2024
- Divisa: EUR
- Costos indirectes: 3 %
- IVA: 21 %

## N Aïllaments e impermeabilitzacions

### NB Aïllaments acústics

#### NBA Canonades i baixants

**NBA030** m Aïllament acústic a soroll aeri de colze de baixant, amb complexos multicapa.
Aïllament acústic a soroll aeri de colze de baixant de 315 mm de diàmetre, realitzat amb complex multicapa, de 18 mm d'espessor, 4,4 kg/m² de massa superficial, format per un feltre tèxtil de 16 mm d'espessor adherit tèrmicament a una làmina viscoelàstica d'alta densitat de 2 mm d'espessor; disposat al voltant de la baixant a forma de camisa aïllant amb brides de plàstic i reforç amb banda autoadhesiva desolidaritzant, de 90 mm d'amplada i de 4 mm d'espessor, formada per una làmina de poliolefines d'alta resistència i una làmina viscoelàstica d'alta densitat de 2 mm d'espessor. Inclús cinta viscoelàstica autoadhesiva, per closa de juntes.
Inclou: Neteja de la superfície suport. Tall del rotllo en trams. Folrat del colze de la baixant. Col·locació de les brides. Segellat de junts. Col·locació de la segona capa d'aïllant.
Criteri d'amidament de projecte: Longitud mesurada segons documentació gràfica de Projecte.
Criteri de mesura d'obra: Es mesurarà la longitud realment executada segons especificacions de Projecte.

| Codi | Ut | Descripció | Rendiment | Preu | Import |
|---|---|---|---|---|---|
| mt16ptc030c | m² | Complex multicapa, de 18 mm d'espessor, 4,4 kg/m² de massa superficial, format per un feltre tèxtil de 16 mm d'espessor adherit tèrmicament a una làmina viscoelàstica d'alta densitat de 2 mm d'espessor; amb 55 dB d'índex global de reducció acústica, Rw, proporcionant una reducció del nivell global ponderat de pressió de soroll aeri de 12 dBA. (material) | 1.089 | 10.42 | 11.347 |
| mt16pdg012a | U | Brida de plàstic, per a fixació d'aïllament acústic de baixants. (material) | 4 | 0.17 | 0.680 |
| mt16pnc010a | m | Cinta viscoelàstica autoadhesiva, amb autoprotecció d'alumini, de 50 mm d'amplada i de 1,5 mm d'espessor, per closa de juntes. (material) | 1.1 | 0.8 | 0.880 |
| mt16ptc060c | m | Banda autoadhesiva desolidaritzant, de 90 mm d'amplada i de 4 mm d'espessor, formada per una làmina de poliolefines d'alta resistència i una làmina viscoelàstica d'alta densitat de 2 mm d'espessor; proporcionant una reducció del nivell global de pressió de soroll d'impactes de 17 dB. (material) | 12.095 | 1.4 | 16.933 |
| mo054 | h | Oficial 1ª muntador d'aïllaments. (mà d'obra) | 0.451 | 29.34 | 13.232 |
| mo101 | h | Ajudant muntador d'aïllaments. (mà d'obra) | 0.451 | 25.28 | 11.401 |
| % | % | Costos directes complementaris | 2 % | 54.473 | 1.089 |
|  |  | Costos directes |  |  | 55.562 |

Residus:
- col·locació: mt16ptc030c; factor de residu 0.0477291
- col·locació: mt16pdg012a Brida de plàstic, per a fixació d'aïllament acústic de baixants; factor de residu 0.07
- col·locació: mt16ptc060c; factor de residu 0.07

## Recursos

**mt16ptc030c** m² Complex multicapa
Dades tècniques: Cost energètic 167.117 MJ; Emissió de CO2 5.054 kg; Codi LER 17 03 02; Massa de l'element 4.4 kg; Volum 0.0044 m3
Residus:
- embalatge: re170203 Plàstic. (component de residu); rendiment 0.063 kg; Codi LER 17 02 03; Massa de l'element 1 kg; Volum 0.001667 m3

**mt16pdg012a** U Brida de plàstic, per a fixació d'aïllament acústic de baixants
Dades tècniques: Cost energètic 0.184 MJ; Emissió de CO2 0.009 kg; Codi LER 17 02 03; Massa de l'element 0.0019 kg; Volum 0.000003 m3

**mt16ptc060c** m Banda autoadhesiva desolidaritzant
Dades tècniques: Cost energètic 13.650 MJ; Emissió de CO2 0.442 kg; Codi LER 17 03 02; Massa de l'element 0.32 kg; Volum 0.00032 m3
Residus:
- embalatge: re170203 Plàstic; rendiment 0.02 kg
