# Aïllament acústic a soroll aeri, sobre la instal·lació encastada en el fals sostre, amb mòduls de llana mineral

- Propietat de l'arxiu: CYPE Ingenieros S.A.
- Format: FIEBDC-3/2016
- Programa: Generador de preus de la construcció. CYPE Ingenieros, S.A.
- Data: 17/06/2024
- Divisa: EUR
- Costos indirectes: 3 %
- IVA: 21 %

## N Aïllaments e impermeabilitzacions

### NB Aïllaments acústics

#### NBT Falsos sostres

**NBT060** U Aïllament acústic a soroll aeri, sobre la instal·lació encastada en el fals sostre, amb mòduls de llana mineral.
Aïllament acústic a soroll aeri sobre la instal·lació encastada en el fals sostre, amb mòdul aïllant autoportant de llana mineral, de 725x725x130 mm, revestit per la cara inferior amb un vel mineral i per la cara superior amb una làmina d'alumini.
Criteri de valoració econòmica: El preu no inclou el fals sostre.
Inclou: Tall i ajust de l'aïllament. Col·locació de l'aïllament.
Criteri d'amidament de projecte: Nombre d'unitats previstes, segons documentació gràfica de Projecte.
Criteri de mesura d'obra: Es mesurarà el nombre d'unitats realment executades segons especificacions de Projecte.

| Codi | Ut | Descripció | Rendiment | Preu | Import |
|---|---|---|---|---|---|
| mt16par300a | U | Mòdul aïllant autoportant de llana mineral, de 725x725x130 mm, revestit per la cara inferior amb un vel mineral i per la cara superior amb una làmina d'alumini, Euroclasse A1 de reacció al foc segons UNE-EN 13501-1, com barrera acústica en plènums, sobre la instal·lació encastada en el fals sostre. (material) | 1 | 168.9 | 168.900 |
| mo054 | h | Oficial 1ª muntador d'aïllaments. (mà d'obra) | 0.092 | 29.34 | 2.699 |
| mo101 | h | Ajudant muntador d'aïllaments. (mà d'obra) | 0.092 | 25.28 | 2.326 |
| % | % | Costos directes complementaris | 2 % | 173.925 | 3.479 |
|  |  | Costos directes |  |  | 177.404 |

Residus:
- col·locació: mt16par300a; factor de residu 0.024

## Recursos

**mt16par300a** U Mòdul aïllant autoportant de llana mineral
Dades tècniques: Cost energètic 249.887 MJ; Emissió de CO2 6.656 kg; Codi LER 17 06 04; Massa de l'element 4.2 kg; Volum 0.007 m3
Residus:
- embalatge: re170203 Plàstic. (component de residu); rendiment 0.074 kg; Codi LER 17 02 03; Massa de l'element 1 kg; Volum 0.001667 m3
