# Drenatge en coberta inclinada, enjardinada extensiva, amb làmines drenants

- Propietat de l'arxiu: CYPE Ingenieros S.A.
- Format: FIEBDC-3/2016
- Programa: Generador de preus de la construcció. CYPE Ingenieros, S.A.
- Data: 30/07/2024
- Divisa: EUR
- Costos indirectes: 3 %
- IVA: 21 %

## N Aïllaments e impermeabilitzacions

### ND Drenatges

#### NDQ Cobertes inclinades

**NDQ010** m² Drenatge en coberta inclinada, enjardinada extensiva, amb làmines drenants.
Drenatge en coberta inclinada, enjardinada extensiva (ecològica), amb un pendent mitjà del 5%, amb làmina drenant i retenidora d'aigua, de poliestirè reciclat d'alt impacte (HIPS), amb nòduls de 40 mm d'altura i perforacions en la part superior, resistència a la compressió 280 kN/m², retenció d'aigua superior a 23 l/m², col·locada sota la capa filtrant, cavalcant dos nòduls.
Inclou: Neteja i preparació de la superfície. Col·locació de la làmina drenant. Resolució de punts singulars.
Criteri d'amidament de projecte: Superfície de l'aiguavés mesurada en veritable magnitud, segons documentació gràfica de Projecte.
Criteri de mesura d'obra: Es mesurarà, en veritable magnitud, la superfície realment executada segons especificacions de Projecte.

| Codi | Ut | Descripció | Rendiment | Preu | Import |
|---|---|---|---|---|---|
| mt14lbp030hb | m² | Làmina drenant i retenidora d'aigua, de poliestirè reciclat d'alt impacte (HIPS), amb nòduls de 40 mm d'altura i perforacions en la part superior, resistència a la compressió 280 kN/m², retenció d'aigua superior a 23 l/m², capacitat de drenatge 1,22 l/(s·m) amb un pendent del 2%, subministrada en plaques de 204x104 cm. (material) | 1.1 | 13.42 | 14.762 |
| mo029 | h | Oficial 1ª aplicador de làmines impermeabilitzants. (mà d'obra) | 0.146 | 28.42 | 4.149 |
| mo067 | h | Ajudant aplicador de làmines impermeabilitzants. (mà d'obra) | 0.146 | 25.28 | 3.691 |
| % | % | Costos directes complementaris | 2 % | 22.602 | 0.452 |
|  |  | Costos directes |  |  | 23.054 |

Residus:
- col·locació: mt14lbp030hb; factor de residu 0.0340318

## Recursos

**mt14lbp030hb** m² Làmina drenant i retenidora d'aigua
Dades tècniques: Cost energètic 12.873 MJ; Emissió de CO2 0.719 kg; Codi LER 17 06 04; Massa de l'element 1.92 kg; Volum 0.0032 m3
Residus:
- embalatge: re170203 Plàstic. (component de residu); rendiment 0.03 kg; Codi LER 17 02 03; Massa de l'element 1 kg; Volum 0.001667 m3
