# Segellat estanc del junt entre la fusteria exterior i el parament

- Propietat de l'arxiu: CYPE Ingenieros S.A.
- Format: FIEBDC-3/2016
- Programa: Generador de preus de la construcció. CYPE Ingenieros, S.A.
- Data: 30/07/2024
- Divisa: EUR
- Costos indirectes: 3 %
- IVA: 21 %

## N Aïllaments e impermeabilitzacions

### NE Estanquitat

#### NEC Fusteries

**NEC010** m Segellat estanc del junt entre la fusteria exterior i el parament.
Segellat estanc del junt entre la fusteria exterior i el parament de fusta, per l'interior, amb cinta autoadhesiva, de geotèxtil no teixit de polipropilè, amb adhesiu acrílic sense dissolvents i pel·lícula de separació de paper siliconat, de 8,5 cm d'amplada, apta per a revestiment posterior, amb reforç en les cantonades mitjançant cavalcaments o formant plecs.
Inclou: Neteja i preparació de la superfície. Tall de la cinta de segellat. Col·locació de la cinta de segellat.
Criteri d'amidament de projecte: Longitud mesurada segons documentació gràfica de Projecte.
Criteri de mesura d'obra: Es mesurarà la longitud realment executada segons especificacions de Projecte.

| Codi | Ut | Descripció | Rendiment | Preu | Import |
|---|---|---|---|---|---|
| mt15sbi150a | m | Cinta autoadhesiva, de geotèxtil no teixit de polipropilè, amb adhesiu acrílic sense dissolvents i pel·lícula de separació de paper siliconat, de 8,5 cm d'amplada, apta per a revestiment posterior, rang de temperatura de treball de -40 a 90°C, per a aplicar en interiors, subministrada en rotllos de 30 m de longitud. (material) | 1.1 | 1.09 | 1.199 |
| mo101 | h | Ajudant muntador d'aïllaments. (mà d'obra) | 0.082 | 25.28 | 2.073 |
| % | % | Costos directes complementaris | 2 % | 3.272 | 0.065 |
|  |  | Costos directes |  |  | 3.337 |

Residus:
- col·locació: mt15sbi150a; factor de residu 0.0275

## Recursos

**mt15sbi150a** m Cinta autoadhesiva
Dades tècniques: Cost energètic 2.602 MJ; Emissió de CO2 0.081 kg; Codi LER 17 02 03; Massa de l'element 0.028 kg; Volum 0.000047 m3
