# Làmina transpirable, per l'exterior de la coberta inclinada

- Propietat de l'arxiu: CYPE Ingenieros S.A.
- Format: FIEBDC-3/2016
- Programa: Generador de preus de la construcció. CYPE Ingenieros, S.A.
- Data: 30/07/2024
- Divisa: EUR
- Costos indirectes: 3 %
- IVA: 21 %

## N Aïllaments e impermeabilitzacions

### NE Estanquitat

#### NEN Cobertes inclinades

**NEN020** m² Làmina transpirable, per l'exterior de la coberta inclinada.
Làmina transpirable, impermeable a l'aigua de pluja, de poliuretà termoplàstic, amb armadura de polièster, de 1 mm d'espessor i 210 g/m², de 0,15 m de gruix d'aire equivalent enfront de la difusió de vapor d'aigua, segons UNE-EN 1931, estanquitat a l'aigua classe W1 segons UNE-EN 1928, permeabilitat a l'aire 0,02 m³/h·m² a 50 Pa, Euroclasse E de reacció al foc, segons UNE-EN 13501-1. Col·locació en obra: amb cavalcaments, per l'exterior de la coberta inclinada amb un pendent mig de l'aiguavés de fins al 30%. Inclús grapes i cinta autoadhesiva per a segellat de junts.
Inclou: Neteja i preparació de la superfície. Tall i preparació. Fixació. Tall de la cinta de segellat. Col·locació de la cinta de segellat.
Criteri d'amidament de projecte: Superfície mesurada segons documentació gràfica de Projecte.
Criteri de mesura d'obra: Es mesurarà la superfície realment executada segons especificacions de Projecte.

| Codi | Ut | Descripció | Rendiment | Preu | Import |
|---|---|---|---|---|---|
| mt15pdr110a | m² | Làmina transpirable, impermeable a l'aigua de pluja, de poliuretà termoplàstic, amb armadura de polièster, de 1 mm d'espessor i 210 g/m², de 0,15 m de gruix d'aire equivalent enfront de la difusió de vapor d'aigua, segons UNE-EN 1931, estanquitat a l'aigua classe W1 segons UNE-EN 1928, permeabilitat a l'aire 0,02 m³/h·m² a 50 Pa, Euroclasse E de reacció al foc, segons UNE-EN 13501-1, amb resistència als raigs UV, rang de temperatura de treball de -40 a 80°C, per col·locar sota revestiments amb lamel·les de fusta, amb junts oberts de fins a 30 mm d'amplada màxima, subministrada en rotllos de 1,50x50 m, segons UNE-EN 13859-2. (material) | 1.2 | 4.69 | 5.628 |
| mt15pdr300c | U | Grapa, d'acer galvanitzat, de 8 mm d'altura; per a la fixació de làmines per al control del vapor. (material) | 5 | 0.02 | 0.100 |
| mt15pdr120a | m | Cinta autoadhesiva, de polietilè, amb adhesiu acrílic sense dissolvents, armadura de polietilè i pel·lícula de separació de paper siliconat, de 0,27 mm d'espessor i 60 mm d'amplada, amb resistència als raigs UV, rang de temperatura de treball de -30 a 80°C, per a aplicar en interiors i exteriors, per a la fixació i el segellat de làmines impermeabilitzants i per al control del vapor, subministrada en rotllos de 25 m de longitud. (material) | 1.02 | 1.92 | 1.958 |
| mo054 | h | Oficial 1ª muntador d'aïllaments. (mà d'obra) | 0.064 | 29.34 | 1.878 |
| mo101 | h | Ajudant muntador d'aïllaments. (mà d'obra) | 0.032 | 25.28 | 0.809 |
| % | % | Costos directes complementaris | 2 % | 10.373 | 0.207 |
|  |  | Costos directes |  |  | 10.580 |

Residus:
- col·locació: mt15pdr110a; factor de residu 0.07
- col·locació: mt15pdr120a; factor de residu 0.045

## Recursos

**mt15pdr110a** m² Làmina transpirable
Dades tècniques: Cost energètic 25.189 MJ; Emissió de CO2 1.251 kg; Codi LER 17 02 03; Massa de l'element 0.21 kg; Volum 0.00035 m3
Residus:
- embalatge: re170203 Plàstic. (component de residu); rendiment 0.05 kg; Codi LER 17 02 03; Massa de l'element 1 kg; Volum 0.001667 m3

**mt15pdr300c** U Grapa, d'acer galvanitzat, de 8 mm d'altura; per a la fixació de làmines per al control del vapor
Dades tècniques: Cost energètic 0.713 MJ; Emissió de CO2 1.122 kg
Residus:
- embalatge: re150101 Envasos de paper i cartró. (component de residu); rendiment 1.32 kg; Codi LER 15 01 01; Massa de l'element 1 kg; Volum 0.001333 m3

**mt15pdr120a** m Cinta autoadhesiva
Dades tècniques: Cost energètic 5.461 MJ; Emissió de CO2 -0.073 kg; Codi LER 17 02 03; Massa de l'element 0.0002 kg
Residus:
- embalatge: re170201 Fusta. (component de residu); rendiment 0.04 kg; Codi LER 17 02 01; Massa de l'element 1 kg; Volum 0.000909 m3
