# Impermeabilització de dipòsit d'aigua amb revestiment sintètic

- Propietat de l'arxiu: CYPE Ingenieros S.A.
- Format: FIEBDC-3/2016
- Programa: Generador de preus de la construcció. CYPE Ingenieros, S.A.
- Data: 17/06/2024
- Divisa: EUR
- Costos indirectes: 3 %
- IVA: 21 %

## N Aïllaments e impermeabilitzacions

### NI Impermeabilitzacions

#### NIA Fosses d'ascensor, depòsits i piscines

**NIA200** m² Impermeabilització de dipòsit d'aigua amb revestiment sintètic.
Impermeabilització de dipòsit d'aigua constituït per mur de superfície llisa de formigó, elements prefabricats de formigó o enlluït de morter ric en ciment, amb dues mans de revestiment elàstic bicomponent, a base de poliuretà sense dissolvents, amb certificat de potabilitat, amb un rendiment de 0,4 kg/m², diluïdes amb un 13% de diluent, a base de xilè; prèvia aplicació d'una mà d'emprimació bicomponent, a base de poliuretà.
Inclou: Neteja i preparació de la superfície. Aplicació de l'emprimació. Aplicació de l'impermeabilitzant.
Criteri d'amidament de projecte: Superfície mesurada segons documentació gràfica de Projecte.
Criteri de mesura d'obra: Es mesurarà la superfície realment executada segons especificacions de Projecte.

| Codi | Ut | Descripció | Rendiment | Preu | Import |
|---|---|---|---|---|---|
| mt15igp071b | kg | Emprimació bicomponent, a base de poliuretà. (material) | 0.5 | 15.33 | 7.665 |
| mt15igp070b | kg | Revestiment elàstic bicomponent, a base de poliuretà sense dissolvents, amb certificat de potabilitat. (material) | 0.4 | 19.38 | 7.752 |
| mt15igp002a | l | Diluent, a base de xilè. (material) | 0.052 | 4.4 | 0.229 |
| mo032 | h | Oficial 1ª aplicador de productes impermeabilitzants. (mà d'obra) | 0.442 | 28.42 | 12.562 |
| mo070 | h | Ajudant aplicador de productes impermeabilitzants. (mà d'obra) | 0.442 | 25.28 | 11.174 |
| % | % | Costos directes complementaris | 2 % | 39.382 | 0.788 |
|  |  | Costos directes |  |  | 40.170 |
