# Impermeabilització de dipòsits d'aigua, piscines o fossats d'ascensor. Sistema Reestructuración Molecular "TECAFIL"

- Propietat de l'arxiu: CYPE Ingenieros S.A.
- Format: FIEBDC-3/2016
- Programa: Generador de preus de la construcció. CYPE Ingenieros, S.A.
- Data: 17/06/2024
- Divisa: EUR
- Costos indirectes: 3 %
- IVA: 21 %

## N Aïllaments e impermeabilitzacions

### NI Impermeabilitzacions

#### NIA Fosses d'ascensor, depòsits i piscines

**NIA300** m² Impermeabilització de dipòsits d'aigua, piscines o fossats d'ascensor. Sistema Reestructuración Molecular "TECAFIL".
Impermeabilització de dipòsits d'aigua, piscines o fossats d'ascensor. Sistema Reestructuración Molecular "TECAFIL", compost per una mà d'impregnació líquida, Tecafil Nano Quimic AP "TECAFIL", amb certificat de potabilitat, sense diluir, (rendiment: 0,2 kg/m²), sobre el formigó prèviament humit amb aigua; aplicació de beurada de ciment CEM II/B-L 32,5 R 1/4 mitjançant estesa amb raspall i una mà d'impregnació líquida, Tecafil Nano Quimic AP "TECAFIL", amb certificat de potabilitat, sense diluir, (rendiment: 0,2 kg/m²).
Criteri de valoració econòmica: El preu no inclou la impermeabilització de cantonades i trobades.
Inclou: Neteja. Humectació de la superfície suport. Aplicació de la impregnació. Aplicació de la beurada de ciment. Aplicació de la impregnació.
Criteri d'amidament de projecte: Superfície mesurada segons documentació gràfica de Projecte.
Criteri de mesura d'obra: Es mesurarà la superfície realment executada segons especificacions de Projecte.

| Codi | Ut | Descripció | Rendiment | Preu | Import |
|---|---|---|---|---|---|
| mt08aaa010a | m³ | Aigua. (material) | 0.006 | 1.5 | 0.009 |
| mt15tec010a | kg | Impregnació líquida, Tecafil Nano Quimic AP "TECAFIL", sense substàncies orgàniques volàtils (VOC), amb certificat de potabilitat; per a aplicar amb pistola, segons UNE-EN 1504-2. (material) | 0.4 | 12 | 4.800 |
| mt09lec020j | m³ | Beurada de ciment CEM II/B-L 32,5 R 1/4. (material) | 0.001 | 102.7 | 0.103 |
| mo032 | h | Oficial 1ª aplicador de productes impermeabilitzants. (mà d'obra) | 0.13 | 28.42 | 3.695 |
| mo070 | h | Ajudant aplicador de productes impermeabilitzants. (mà d'obra) | 0.13 | 25.28 | 3.286 |
| % | % | Costos directes complementaris | 2 % | 11.893 | 0.238 |
|  |  | Costos directes |  |  | 12.131 |

Residus:
- col·locació: mt09lec020j Beurada de ciment CEM II/B-L 32,5 R 1/4; factor de residu 0.00478696

## Recursos

**mt08aaa010a** m³ Aigua
Dades tècniques: Cost energètic 60.000 MJ; Emissió de CO2 30.000 kg

**mt09lec020j** m³ Beurada de ciment CEM II/B-L 32,5 R 1/4
Dades tècniques: Cost energètic 3724.000 MJ; Emissió de CO2 323.000 kg; Codi LER 17 01 01; Massa de l'element 1900 kg; Volum 1.266667 m3
