# Impermeabilització baix revestiment ceràmic

- Propietat de l'arxiu: CYPE INGENIEROS, S.A.
- Format: FIEBDC-3/2002
- Divisa: EUR
- Costos indirectes: 3.00 %
- IVA: 21.00 %

**NIH060** m² Impermeabilització baix revestiment ceràmic, en paraments verticals i horitzontals de locals humits, amb el sistema Mapelastic Aquadefense "MAPEI SPAIN", format per dues capes d'impermeabilitzant líquid elàstic monocomponent, Mapelastic Aquadefense "MAPEI SPAIN", de color Azul Celeste, a base de resines sintètiques en dispersió aquosa, d'assecat ràpid, amb un rendiment de 1,3 kg/m²; i banda de reforç Mapeband "MAPEI SPAIN" de 120 mm d'amplada, composta per una pel·lícula de polietilè laminat sobre una banda de feltre, en punts singulars; i capa de regularització amb adhesiu cimentós millorat, tipus C2 F, segons UNE-EN 12004, amb enduriment ràpid, Adesilex P4 "MAPEI SPAIN", compost de ciment, àrids de granulometria seleccionada, resines sintètiques i additius especials.
Impermeabilització baix revestiment ceràmic, en paraments verticals i horitzontals de locals humits, amb el sistema Mapelastic Aquadefense "MAPEI SPAIN", format per dues capes d'impermeabilitzant líquid elàstic monocomponent, Mapelastic Aquadefense "MAPEI SPAIN", de color Azul Celeste, a base de resines sintètiques en dispersió aquosa, d'assecat ràpid, amb un rendiment de 1,3 kg/m²; i banda de reforç Mapeband "MAPEI SPAIN" de 120 mm d'amplada, composta per una pel·lícula de polietilè laminat sobre una banda de feltre, en punts singulars; i capa de regularització amb adhesiu cimentós millorat, tipus C2 F, segons UNE-EN 12004, amb enduriment ràpid, Adesilex P4 "MAPEI SPAIN", compost de ciment, àrids de granulometria seleccionada, resines sintètiques i additius especials.
Inclou: Neteja i preparació de la superfície suport. Aplicació de la capa de regularització. Col·locació de la banda de reforç. Aplicació de la primera capa d'impermeabilitzant. Aplicació de la segona capa d'impermeabilitzant.
Criteri d'amidament de projecte: Superfície mesurada segons documentació gràfica de Projecte.
Criteri de mesura d'obra: Es mesurarà la superfície realment executada segons especificacions de Projecte.
Criteri de valoració econòmica: El preu no inclou el revestiment.

| Codi | Ut | Descripció | Rendiment | Preu | Import |
|---|---|---|---|---|---|
| mt09mcm070b | kg | Adhesiu cimentós millorat, tipus C2 F, segons UNE-EN 12004, amb enduriment ràpid, Adesilex P4 "MAPEI SPAIN", compost de ciment, àrids de granulometria seleccionada, resines sintètiques i additius especials; per a regularització i anivellació de superfícies. (material) | 1.400 | 1.13 | 1.58 |
| mt15map070a | kg | Impermeabilitzant líquid elàstic monocomponent, Mapelastic Aquadefense "MAPEI SPAIN", de color Azul Celeste, a base de resines sintètiques en dispersió aquosa, d'assecat ràpid. (material) | 1.300 | 7.45 | 9.69 |
| mt15map050a | m | Banda de reforç Mapeband "MAPEI SPAIN" de 120 mm d'amplada, composta per una pel·lícula de polietilè laminat sobre una banda de feltre. (material) | 1.600 | 4.89 | 7.82 |
| mo032 | h | Oficial 1ª aplicador de productes impermeabilitzants. (mà d'obra) | 0.285 | 23.78 | 6.78 |
| mo070 | h | Ajudant aplicador de productes impermeabilitzants. (mà d'obra) | 0.142 | 21.14 | 3.00 |
| % | % | Costos directes complementaris | 2 % | 28.87 | 0.58 |
|  |  | Costos directes |  |  | 29.45 |
