# Aïllament tèrmic en cobertes inclinades sobre espai no habitable, per bufat, des de l'interior, de nòduls de llana mineral

- Propietat de l'arxiu: CYPE Ingenieros S.A.
- Format: FIEBDC-3/2016
- Programa: Generador de preus de la construcció. CYPE Ingenieros, S.A.
- Data: 30/07/2024
- Divisa: EUR
- Costos indirectes: 3 %
- IVA: 21 %

## N Aïllaments e impermeabilitzacions

### NK Aïllaments tèrmics d'aplicació mecànica

#### NKN Cobertes inclinades

**NKN010** m² Aïllament tèrmic en cobertes inclinades sobre espai no habitable, per bufat, des de l'interior, de nòduls de llana mineral.
Aïllament tèrmic en cobertes inclinades sobre espai no habitable de 40 mm de gruix mitjà, per bufat, des de l'interior, de nòduls de llana mineral, segons UNE-EN 14064-1, no aptes com a suport nutritiu per al desenvolupament de fongs ni bacteris, densitat 50 kg/m³ i conductivitat tèrmica 0,035 W/(mK), sobre la superfície suport.
Inclou: Bufat de l'aïllament.
Criteri d'amidament de projecte: Superfície mesurada segons documentació gràfica de Projecte.
Criteri de mesura d'obra: Es mesurarà la superfície realment executada segons especificacions de Projecte.

| Codi | Ut | Descripció | Rendiment | Preu | Import |
|---|---|---|---|---|---|
| mt16lvi100e | kg | Nòduls de llana mineral, segons UNE-EN 14064-1, no aptes com a suport nutritiu per al desenvolupament de fongs ni bacteris, densitat 50 kg/m³ i conductivitat tèrmica 0,035 W/(mK), Euroclasse A1 de reacció al foc segons UNE-EN 13501-1, capacitat d'absorció d'aigua a curt termini <=1 kg/m², calor específic 800 J/kgK i factor de resistència a la difusió del vapor d'aigua 1; per a reblert de càmeres per insuflació. (material) | 2 | 2.86 | 5.720 |
| mq08mpa020 | h | Maquinària per a escampament d'aïllament en nòduls. (maquinària) | 0.096 | 14.56 | 1.398 |
| mo030 | h | Oficial 1ª aplicador de productes aïllants. (mà d'obra) | 0.127 | 28.42 | 3.609 |
| mo068 | h | Ajudant aplicador de productes aïllants. (mà d'obra) | 0.127 | 25.28 | 3.211 |
| % | % | Costos directes complementaris | 2 % | 13.938 | 0.279 |
|  |  | Costos directes |  |  | 14.217 |

Residus:
- col·locació: mt16lvi100e; factor de residu 0.03

## Recursos

**mt16lvi100e** kg Nòduls de llana mineral
Dades tècniques: Cost energètic 36.640 MJ; Emissió de CO2 1.850 kg; Codi LER 17 06 04; Massa de l'element 1 kg; Volum 0.001667 m3
