# Impermeabilització líquida d'acabat superior d'ampit i façana

- Propietat de l'arxiu: CYPE Ingenieros S.A.
- Format: FIEBDC-3/2016
- Programa: Generador de preus de la construcció. CYPE Ingenieros, S.A.
- Data: 17/06/2024
- Divisa: EUR
- Costos indirectes: 3 %
- IVA: 21 %

## N Aïllaments e impermeabilitzacions

### NL Impermeabilitzacions líquides

#### NLF Façanes

**NLF010** m² Impermeabilització líquida d'acabat superior d'ampit i façana.
Impermeabilització líquida d'acabat superior d'ampit i façana, amb tres mans de revestiment elàstic impermeabilitzant, color vermell, compost de polímers sintètics en dispersió, càrregues i pigments minerals i fibres, 2,25 kg/m².
Criteri de valoració econòmica: El preu no inclou l'element de protecció.
Inclou: Neteja i preparació de la superfície. Aplicació de l'impermeabilitzant.
Criteri d'amidament de projecte: Superfície mesurada segons documentació gràfica de Projecte.
Criteri de mesura d'obra: Es mesurarà la superfície realment executada segons especificacions de Projecte.

| Codi | Ut | Descripció | Rendiment | Preu | Import |
|---|---|---|---|---|---|
| mt28mic030a | kg | Revestiment elàstic impermeabilitzant, color vermell, compost de polímers sintètics en dispersió, càrregues i pigments minerals i fibres. (material) | 2.25 | 7.2 | 16.200 |
| mo032 | h | Oficial 1ª aplicador de productes impermeabilitzants. (mà d'obra) | 0.134 | 28.42 | 3.808 |
| mo070 | h | Ajudant aplicador de productes impermeabilitzants. (mà d'obra) | 0.134 | 25.28 | 3.388 |
| % | % | Costos directes complementaris | 2 % | 23.396 | 0.468 |
|  |  | Costos directes |  |  | 23.864 |

Residus:
- col·locació: mt28mic030a; factor de residu 0.035

## Recursos

**mt28mic030a** kg Revestiment elàstic impermeabilitzant
Dades tècniques: Cost energètic 15.053 MJ; Emissió de CO2 0.575 kg; Codi LER 17 09 04; Massa de l'element 1 kg; Volum 0.000667 m3
Residus:
- embalatge: re170203 Plàstic. (component de residu); rendiment 0.003 kg; Codi LER 17 02 03; Massa de l'element 1 kg; Volum 0.001667 m3
