# Impermeabilització líquida, per a reparació de balcons i terrasses. Sistema MasterSeal Balcony 1336 "MBCC de Sika"

- Propietat de l'arxiu: CYPE Ingenieros S.A.
- Format: FIEBDC-3/2016
- Programa: Generador de preus de la construcció. CYPE Ingenieros, S.A.
- Data: 30/07/2024
- Divisa: EUR
- Costos indirectes: 3 %
- IVA: 21 %

## N Aïllaments e impermeabilitzacions

### NL Impermeabilitzacions líquides

#### NLG Cobertes, galeries i balcons

**NLG070** m² Impermeabilització líquida, per a reparació de balcons i terrasses. Sistema MasterSeal Balcony 1336 "MBCC de Sika".
Impermeabilització líquida, per a reparació de balcons i terrasses, sobre superfície suport de ceràmica vitrificada. Sistema MasterSeal Balcony 1336 "MBCC de Sika" format per capa de regularització amb revestiment elàstic impermeabilitzant monocomponent, MasterSeal M 251 "MBCC de Sika", de color vermell RAL 3013, barrejat amb àrid de quars natural, MasterTop F1 "MBCC de Sika", com càrrega minera (amb una proporció en pes 1:0,5), prèvia aplicació d'emprimació; i segellat de la impermeabilització amb revestiment elàstic impermeabilitzant monocomponent, MasterSeal M 251 "MBCC de Sika", de color vermell RAL 3013.
Inclou: Neteja de la superfície suport. Aplicació de l'emprimació. Resolució dels punts singulars. Aplicació de la capa de regularització. Aplicació de la capa de segellat.
Criteri d'amidament de projecte: Superfície mesurada en projecció horitzontal, segons documentació gràfica de Projecte, des de les cares interiors dels ampits o plastrons perimetrals que la limiten.
Criteri de mesura d'obra: Es mesurarà, en projecció horitzontal, la superfície realment executada segons especificacions de Projecte, des de les cares interiors dels ampits o plastrons perimetrals que la limiten.

| Codi | Ut | Descripció | Rendiment | Preu | Import |
|---|---|---|---|---|---|
| mt15bas120k | kg | Emprimació incolora, MasterSeal P 682 "MBCC de Sika", a base de silà monocomponent i dissolvents, amb resistència als raigs UV, per aplicar sobre superfície suport de ceràmica vitrificada amb un drap. (material) | 0.05 | 44.63 | 2.232 |
| mt15bas110b | kg | Revestiment elàstic impermeabilitzant monocomponent a base de resines de poliuretà alifàtic amb baix contingut en dissolvents, MasterSeal M 251 "MBCC de Sika", de color vermell RAL 3013, per a impermeabilització de cobertes, balcons i galeries, amb resistència a la intempèrie, al trànsit per als vianants, a aigües agressives (aigua de mar i aigües fecals), a diversos àcids diluïts, àlcalis, olis minerals i fuels, segons UNE-EN 13813. (material) | 0.9 | 27.14 | 24.426 |
| mt15bas130a | kg | Àrid de quars natural, MasterTop F1 "MBCC de Sika", de granulometria compresa entre 0,18 i 0,3 mm, per utilitzar com a càrrega mineral en combinació amb resines epoxi o poliuretà. (material) | 0.25 | 0.88 | 0.220 |
| mo032 | h | Oficial 1ª aplicador de productes impermeabilitzants. (mà d'obra) | 0.16 | 28.42 | 4.547 |
| mo070 | h | Ajudant aplicador de productes impermeabilitzants. (mà d'obra) | 0.16 | 25.28 | 4.045 |
| % | % | Costos directes complementaris | 2 % | 35.470 | 0.709 |
|  |  | Costos directes |  |  | 36.179 |

Residus:
- col·locació: mt15bas120k; factor de residu 0.03
- col·locació: mt15bas110b; factor de residu 0.03
- col·locació: mt15bas130a; factor de residu 0.003

## Recursos

**mt15bas120k** kg Emprimació incolora
Dades tècniques: Cost energètic 0.291 MJ; Emissió de CO2 0.014 kg; Codi LER 17 09 04; Massa de l'element 1 kg; Volum 0.000667 m3
Residus:
- embalatge: re170203 Plàstic. (component de residu); rendiment 0.003 kg; Codi LER 17 02 03; Massa de l'element 1 kg; Volum 0.001667 m3

**mt15bas110b** kg Revestiment elàstic impermeabilitzant monocomponent a base de resines de poliuretà alifàtic amb baix contingut en
Dades tècniques: Cost energètic 144.209 MJ; Emissió de CO2 7.002 kg; Codi LER 17 09 04; Massa de l'element 1 kg; Volum 0.000667 m3
Residus:
- embalatge: re150104 Envasos metàl·lics. (component de residu); rendiment 0.003 kg; Codi LER 15 01 04; Massa de l'element 1 kg; Volum 0.001667 m3

**mt15bas130a** kg Àrid de quars natural
Dades tècniques: Cost energètic 0.075 MJ; Emissió de CO2 0.004 kg; Codi LER 01 04 08; Massa de l'element 1 kg; Volum 0.000667 m3
