# Impermeabilització líquida de cobertes. Sistema Aquaflex Roof "MAPEI SPAIN"

- Propietat de l'arxiu: CYPE Ingenieros S.A.
- Format: FIEBDC-3/2016
- Programa: Generador de preus de la construcció. CYPE Ingenieros, S.A.
- Data: 30/07/2024
- Divisa: EUR
- Costos indirectes: 3 %
- IVA: 21 %

## N Aïllaments e impermeabilitzacions

### NL Impermeabilitzacions líquides

#### NLG Cobertes, galeries i balcons

**NLG200** m² Impermeabilització líquida de cobertes. Sistema Aquaflex Roof "MAPEI SPAIN".
Impermeabilització líquida de cobertes. Sistema Aquaflex Roof Plus "MAPEI SPAIN" format per dues capes d'impermeabilitzant líquid elàstic monocomponent, Aquaflex Roof Plus "MAPEI SPAIN", de color Blanco, amb un rendiment de 2 kg/m², prèvia aplicació d'emprimació bicomponent a base de resina epoxi en dispersió aquosa, Mapecoat I 600 W "MAPEI SPAIN", 0,4 kg/m².
Inclou: Neteja de la superfície suport. Aplicació de l'emprimació. Aplicació de l'impermeabilitzant.
Criteri d'amidament de projecte: Superfície mesurada en projecció horitzontal, segons documentació gràfica de Projecte, des de les cares interiors dels ampits o plastrons perimetrals que la limiten.
Criteri de mesura d'obra: Es mesurarà, en projecció horitzontal, la superfície realment executada segons especificacions de Projecte, des de les cares interiors dels ampits o plastrons perimetrals que la limiten.

| Codi | Ut | Descripció | Rendiment | Preu | Import |
|---|---|---|---|---|---|
| mt47adm015a | kg | Emprimació bicomponent a base de resina epoxi en dispersió aquosa, Mapecoat I 600 W "MAPEI SPAIN". (material) | 0.4 | 36.37 | 14.548 |
| mt15map010a | kg | Impermeabilitzant líquid elàstic monocomponent, Aquaflex Roof Plus "MAPEI SPAIN", de color Blanco, amb molt baix contingut de substàncies orgàniques volàtils (VOC), per a aplicar amb brotxa, corró de pèl llarg o pistola, segons UNE-EN 1504-2. (material) | 2 | 9.92 | 19.840 |
| mo032 | h | Oficial 1ª aplicador de productes impermeabilitzants. (mà d'obra) | 0.16 | 28.42 | 4.547 |
| mo070 | h | Ajudant aplicador de productes impermeabilitzants. (mà d'obra) | 0.16 | 25.28 | 4.045 |
| % | % | Costos directes complementaris | 2 % | 42.980 | 0.860 |
|  |  | Costos directes |  |  | 43.840 |

Residus:
- col·locació: mt47adm015a Emprimació bicomponent a base de resina epoxi en dispersió aquosa, Mapecoat I 600 W "MAPEI SPAIN"; factor de residu 0.03
- col·locació: mt15map010a; factor de residu 0.021

## Recursos

**mt47adm015a** kg Emprimació bicomponent a base de resina epoxi en dispersió aquosa, Mapecoat I 600 W "MAPEI SPAIN"
Dades tècniques: Cost energètic 86.761 MJ; Emissió de CO2 3.294 kg; Codi LER 17 09 04; Massa de l'element 1 kg; Volum 0.000667 m3
Residus:
- embalatge: re170203 Plàstic. (component de residu); rendiment 0.003 kg; Codi LER 17 02 03; Massa de l'element 1 kg; Volum 0.001667 m3

**mt15map010a** kg Impermeabilitzant líquid elàstic monocomponent
Dades tècniques: Cost energètic 19.984 MJ; Emissió de CO2 0.744 kg; Codi LER 17 09 04; Massa de l'element 1 kg; Volum 0.000667 m3
Residus:
- embalatge: re150101 Envasos de paper i cartró. (component de residu); rendiment 0.014 kg; Codi LER 15 01 01; Massa de l'element 1 kg; Volum 0.001333 m3
- embalatge: re170201 Fusta. (component de residu); rendiment 0.001 kg; Codi LER 17 02 01; Massa de l'element 1 kg; Volum 0.000909 m3
- embalatge: re170203 Plàstic; rendiment 0.003 kg
