# Impermeabilització líquida de cobertes. Sistema Isolpur Plus "WÜRTH"

- Propietat de l'arxiu: CYPE Ingenieros S.A.
- Format: FIEBDC-3/2016
- Programa: Generador de preus de la construcció. CYPE Ingenieros, S.A.
- Data: 30/07/2024
- Divisa: EUR
- Costos indirectes: 3 %
- IVA: 21 %

## N Aïllaments e impermeabilitzacions

### NL Impermeabilitzacions líquides

#### NLG Cobertes, galeries i balcons

**NLG272** m² Impermeabilització líquida de cobertes. Sistema Isolpur Plus "WÜRTH".
Impermeabilització líquida de cobertes, sobre superfície suport de formigó o morter. Sistema Isolpur Plus "WÜRTH" format per tres capes de revestiment impermeabilitzant, Isolpur Plus "WÜRTH", a base de poliuretà alifàtic, incolor, amb resistència a la intempèrie, a l'envelliment i als rajos UV, 0,9 kg/m², prèvia aplicació d'emprimació, PU Primer "WÜRTH", 0,055 kg/m².
Inclou: Neteja de la superfície suport. Aplicació de l'emprimació. Aplicació de l'impermeabilitzant.
Criteri d'amidament de projecte: Superfície mesurada en projecció horitzontal, segons documentació gràfica de Projecte, des de les cares interiors dels ampits o plastrons perimetrals que la limiten.
Criteri de mesura d'obra: Es mesurarà, en projecció horitzontal, la superfície realment executada segons especificacions de Projecte, des de les cares interiors dels ampits o plastrons perimetrals que la limiten.

| Codi | Ut | Descripció | Rendiment | Preu | Import |
|---|---|---|---|---|---|
| mt15wur140a | kg | Emprimació, PU Primer "WÜRTH". (material) | 0.055 | 24.07 | 1.324 |
| mt15wur160a | kg | Revestiment impermeabilitzant, Isolpur Plus "WÜRTH", a base de poliuretà alifàtic, incolor, amb resistència a la intempèrie, a l'envelliment i als rajos UV. (material) | 0.9 | 33.05 | 29.745 |
| mo032 | h | Oficial 1ª aplicador de productes impermeabilitzants. (mà d'obra) | 0.133 | 28.42 | 3.780 |
| mo070 | h | Ajudant aplicador de productes impermeabilitzants. (mà d'obra) | 0.133 | 25.28 | 3.362 |
| % | % | Costos directes complementaris | 2 % | 38.211 | 0.764 |
|  |  | Costos directes |  |  | 38.975 |

Residus:
- col·locació: mt15wur160a; factor de residu 0.03

## Recursos

**mt15wur160a** kg Revestiment impermeabilitzant
Dades tècniques: Cost energètic 144.209 MJ; Emissió de CO2 7.002 kg; Codi LER 17 09 04; Massa de l'element 1 kg; Volum 0.000667 m3
Residus:
- embalatge: re150104 Envasos metàl·lics. (component de residu); rendiment 0.003 kg; Codi LER 15 01 04; Massa de l'element 1 kg; Volum 0.001667 m3
