# Impermeabilització líquida i aïllament termoreflector de cobertes. Sistema COOL-R XD (i) "QUILOSA"

- Propietat de l'arxiu: CYPE Ingenieros S.A.
- Format: FIEBDC-3/2016
- Programa: Generador de preus de la construcció. CYPE Ingenieros, S.A.
- Data: 30/07/2024
- Divisa: EUR
- Costos indirectes: 3 %
- IVA: 21 %

## N Aïllaments e impermeabilitzacions

### NL Impermeabilitzacions líquides

#### NLG Cobertes, galeries i balcons

**NLG297** m² Impermeabilització líquida i aïllament termoreflector de cobertes. Sistema COOL-R XD (i) "QUILOSA".
Impermeabilització líquida i aïllament termoreflector de cobertes, classe W3, segons ETAG 005, amb un índex de reflectància solar (SRI) de 107, sobre superfície suport de formigó, amb un contingut d'humitat inferior o igual al 4%. Sistema COOL-R XD (i) "QUILOSA" format per dues capes de revestiment impermeabilitzant, a base de poliuretà monocomponent, COOL-R Base Coat 710 "QUILOSA", color gris, 2 kg/m², armat amb geotèxtil no teixit de fibres de polièster, COOL-R RF-PES "QUILOSA" en tota la superfície i geotèxtil no teixit de fibres de polièster, COOL-R RV-PES "QUILOSA" en punts singulars, prèvia aplicació d'emprimació a base de resina de poliuretà, COOL-R Primer C700 "QUILOSA", 0,2 kg/m².
Criteri de valoració econòmica: El preu no inclou el revestiment.
Inclou: Aplicació de l'emprimació. Armat de la superfície. Resolució dels punts singulars. Aplicació de l'impermeabilitzant. Aplicació de la mà d'acabat.
Criteri d'amidament de projecte: Superfície mesurada en projecció horitzontal, segons documentació gràfica de Projecte, des de les cares interiors dels ampits o plastrons perimetrals que la limiten.
Criteri de mesura d'obra: Es mesurarà, en projecció horitzontal, la superfície realment executada segons especificacions de Projecte, des de les cares interiors dels ampits o plastrons perimetrals que la limiten.

| Codi | Ut | Descripció | Rendiment | Preu | Import |
|---|---|---|---|---|---|
| mt15quo004a | kg | Emprimació a base de resina de poliuretà, COOL-R Primer C700 "QUILOSA". (material) | 0.2 | 7 | 1.400 |
| mt15quo010a | kg | Revestiment impermeabilitzant, a base de poliuretà monocomponent, COOL-R Base Coat 710 "QUILOSA", color gris, per a aplicar amb brotxa, corró o pistola. (material) | 2 | 6 | 12.000 |
| mt15quo100a | m² | Geotèxtil no teixit de fibres de polièster, COOL-R RF-PES "QUILOSA", subministrat en rotllos de 1,15x200 m. (material) | 1.05 | 1.13 | 1.187 |
| mt15quo110a | m² | Geotèxtil no teixit de fibres de polièster, COOL-R RV-PES "QUILOSA", subministrat en rotllos de 0,15x100 m. (material) | 0.1 | 1.1 | 0.110 |
| mo032 | h | Oficial 1ª aplicador de productes impermeabilitzants. (mà d'obra) | 0.266 | 28.42 | 7.560 |
| mo070 | h | Ajudant aplicador de productes impermeabilitzants. (mà d'obra) | 0.266 | 25.28 | 6.724 |
| % | % | Costos directes complementaris | 2 % | 28.981 | 0.580 |
|  |  | Costos directes |  |  | 29.561 |

Residus:
- col·locació: mt15quo004a Emprimació a base de resina de poliuretà, COOL-R Primer C700 "QUILOSA"; factor de residu 0.03
- col·locació: mt15quo010a; factor de residu 0.031132
- col·locació: mt15quo100a Geotèxtil no teixit de fibres de polièster, COOL-R RF-PES "QUILOSA", subministrat en rotllos de 1,15x200 m; factor de residu 0.07
- col·locació: mt15quo110a Geotèxtil no teixit de fibres de polièster, COOL-R RV-PES "QUILOSA", subministrat en rotllos de 0,15x100 m; factor de residu 0.07

## Recursos

**mt15quo004a** kg Emprimació a base de resina de poliuretà, COOL-R Primer C700 "QUILOSA"
Dades tècniques: Cost energètic 94.263 MJ; Emissió de CO2 3.778 kg; Codi LER 17 09 04; Massa de l'element 1 kg; Volum 0.000667 m3
Residus:
- embalatge: re170203 Plàstic. (component de residu); rendiment 0.003 kg; Codi LER 17 02 03; Massa de l'element 1 kg; Volum 0.001667 m3

**mt15quo010a** kg Revestiment impermeabilitzant
Dades tècniques: Cost energètic 144.209 MJ; Emissió de CO2 7.002 kg; Codi LER 17 09 04; Massa de l'element 1 kg; Volum 0.000667 m3
Residus:
- embalatge: re150104 Envasos metàl·lics. (component de residu); rendiment 0.003 kg; Codi LER 15 01 04; Massa de l'element 1 kg; Volum 0.001667 m3

**mt15quo100a** m² Geotèxtil no teixit de fibres de polièster, COOL-R RF-PES "QUILOSA", subministrat en rotllos de 1,15x200 m
Dades tècniques: Cost energètic 6.603 MJ; Emissió de CO2 0.340 kg; Codi LER 17 06 04; Massa de l'element 0.1 kg; Volum 0.000167 m3
Residus:
- embalatge: re170203 Plàstic; rendiment 0.024 kg

**mt15quo110a** m² Geotèxtil no teixit de fibres de polièster, COOL-R RV-PES "QUILOSA", subministrat en rotllos de 0,15x100 m
Dades tècniques: Cost energètic 6.603 MJ; Emissió de CO2 0.340 kg; Codi LER 17 06 04; Massa de l'element 0.1 kg; Volum 0.000167 m3
Residus:
- embalatge: re170203 Plàstic; rendiment 0.024 kg
