# Impermeabilització líquida de cobertes. Sistema Laminado Sin Límites Reinforced "KERAKOLL"

- Propietat de l'arxiu: CYPE Ingenieros S.A.
- Format: FIEBDC-3/2016
- Programa: Generador de preus de la construcció. CYPE Ingenieros, S.A.
- Data: 30/07/2024
- Divisa: EUR
- Costos indirectes: 3 %
- IVA: 21 %

## N Aïllaments e impermeabilitzacions

### NL Impermeabilitzacions líquides

#### NLG Cobertes, galeries i balcons

**NLG345** m² Impermeabilització líquida de cobertes. Sistema Laminado Sin Límites Reinforced "KERAKOLL".
Impermeabilització líquida de cobertes. Sistema Laminado Sin Límites Reinforced "KERAKOLL", format per dues capes de membrana impermeabilitzant i transpirable, en gel, monocomponent Nanoflex Sin Límites "KERAKOLL", 7,13 kg/m², reforçada amb malla de fibra de vidre, Aquastop AR1 "KERAKOLL"; i banda de reforç, Aquastop 120 "KERAKOLL" de 120 mm d'amplada, en punts singulars, (1 m/m²), fixada amb membrana impermeabilitzant i transpirable, en gel, monocomponent Nanoflex Sin Límites "KERAKOLL".
Inclou: Neteja de la superfície suport. Resolució dels punts singulars. Resolució dels punts singulars. Armat de la superfície. Aplicació de l'impermeabilitzant.
Criteri d'amidament de projecte: Superfície mesurada en projecció horitzontal, segons documentació gràfica de Projecte, des de les cares interiors dels ampits o plastrons perimetrals que la limiten.
Criteri de mesura d'obra: Es mesurarà, en projecció horitzontal, la superfície realment executada segons especificacions de Projecte, des de les cares interiors dels ampits o plastrons perimetrals que la limiten.

| Codi | Ut | Descripció | Rendiment | Preu | Import |
|---|---|---|---|---|---|
| mt15pik010c | kg | Membrana impermeabilitzant i transpirable, en gel, monocomponent Nanoflex Sin Límites "KERAKOLL", amb molt baix contingut de substàncies orgàniques volàtils (VOC) i amb resistència als àlcalis i als clorurs, per a aplicar amb llana, segons UNE-EN 14891. (material) | 7.13 | 3.62 | 25.811 |
| mt15pik100c | m² | Malla de fibra de vidre, Aquastop AR1 "KERAKOLL". (material) | 1.4 | 1.84 | 2.576 |
| mt15pik030c | m | Banda de reforç, Aquastop 120 "KERAKOLL" de 120 mm d'amplada. (material) | 1 | 1.68 | 1.680 |
| mo032 | h | Oficial 1ª aplicador de productes impermeabilitzants. (mà d'obra) | 0.292 | 28.42 | 8.299 |
| mo070 | h | Ajudant aplicador de productes impermeabilitzants. (mà d'obra) | 0.292 | 25.28 | 7.382 |
| % | % | Costos directes complementaris | 2 % | 45.748 | 0.915 |
|  |  | Costos directes |  |  | 46.663 |

Residus:
- col·locació: mt15pik010c; factor de residu 0.021
- col·locació: mt15pik100c Malla de fibra de vidre, Aquastop AR1 "KERAKOLL"; factor de residu 0.055

## Recursos

**mt15pik010c** kg Membrana impermeabilitzant i transpirable
Dades tècniques: Cost energètic 19.984 MJ; Emissió de CO2 0.744 kg; Codi LER 17 09 04; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt15pik100c** m² Malla de fibra de vidre, Aquastop AR1 "KERAKOLL"
Dades tècniques: Cost energètic 8.613 MJ; Emissió de CO2 0.424 kg; Codi LER 17 02 03; Massa de l'element 0.09 kg; Volum 0.00015 m3
Residus:
- embalatge: re170203 Plàstic; rendiment 0.024 kg
