# Barrera de protecció enfront del radó en mur de formigó en contacte amb el terreny, per la seva cara exterior, amb complexos multicapa

- Propietat de l'arxiu: CYPE Ingenieros S.A.
- Format: FIEBDC-3/2016
- Programa: Generador de preus de la construcció. CYPE Ingenieros, S.A.
- Data: 30/07/2024
- Divisa: EUR
- Costos indirectes: 3 %
- IVA: 21 %

## N Aïllaments e impermeabilitzacions

### NO Protecció enfront del radó

#### NOM Murs en contacte amb el terreny

**NOM031** m² Barrera de protecció enfront del radó en mur de formigó en contacte amb el terreny, per la seva cara exterior, amb complexos multicapa.
Barrera de protecció enfront del radó en mur de formigó en contacte amb el terreny, per la seva cara exterior, amb nivell de referència d'exposició al radó 150 Bq/m³, amb complex multicapa, de 4 mm d'espessor, 0,3 kg/m² de massa superficial, format per dues làmines d'escuma de polietilè reticulat i dues làmines d'alumini, i coeficient de difusió enfront del gas radó 1x10-13 m²/s, no adherida. Col·locació en obra: amb cavalcaments. Exhalació de radó prevista a través de la barrera de protecció: 0,06 Bq/m²·h. Inclús cinta adhesiva de doble cara, per al segellat d'encavallaments.
Criteri de valoració econòmica: El preu no inclou la capa antipunxonament.
Inclou: Realització de treballs auxiliars en la superfície suport (conformat d'angles, pas de tubs, etc.). Neteja i preparació de la superfície. Col·locació del complex multicapa. Resolució de punts singulars.
Criteri d'amidament de projecte: Superfície mesurada segons documentació gràfica de Projecte.
Criteri de mesura d'obra: Es mesurarà la superfície realment executada segons especificacions de Projecte, incloent els lliuraments i els solapes.

| Codi | Ut | Descripció | Rendiment | Preu | Import |
|---|---|---|---|---|---|
| mt16pti100a | m | Cinta adhesiva de doble cara, de goma butílica, de 6 mm d'espessor i 6 mm d'amplada. (material) | 0.7 | 0.06 | 0.042 |
| mt16pti010a | m² | Complex multicapa, de 4 mm d'espessor, 0,3 kg/m² de massa superficial, format per dues làmines d'escuma de polietilè reticulat i dues làmines d'alumini, i coeficient de difusió enfront del gas radó 1x10-13 m²/s. (material) | 1.1 | 6 | 6.600 |
| mo029 | h | Oficial 1ª aplicador de làmines impermeabilitzants. (mà d'obra) | 0.106 | 28.42 | 3.013 |
| mo067 | h | Ajudant aplicador de làmines impermeabilitzants. (mà d'obra) | 0.159 | 25.28 | 4.020 |
| % | % | Costos directes complementaris | 2 % | 13.675 | 0.274 |
|  |  | Costos directes |  |  | 13.949 |

Residus:
- col·locació: mt16pti010a; factor de residu 0.0694867

## Recursos

**mt16pti100a** m Cinta adhesiva de doble cara, de goma butílica, de 6 mm d'espessor i 6 mm d'amplada
Dades tècniques: Cost energètic 3.820 MJ; Emissió de CO2 0.166 kg

**mt16pti010a** m² Complex multicapa
Dades tècniques: Cost energètic 42.221 MJ; Emissió de CO2 2.207 kg; Codi LER 17 09 04; Massa de l'element 0.3 kg; Volum 0.0002 m3
Residus:
- embalatge: re170203 Plàstic. (component de residu); rendiment 0.05 kg; Codi LER 17 02 03; Massa de l'element 1 kg; Volum 0.001667 m3
